# Unidade auga-auga de refrixeración

- Propiedade do arquivo: CYPE INGENIEROS, S.A.
- Formato: FIEBDC-3/2002
- Divisa: EUR
- Custos indirectos: 3.00 %
- Gastos xerais: 13.00 %
- Beneficio industrial: 6.00 %
- IVE: 16.00 %

## I Instalacións

### IC Calefacción, climatización y A.Q.S.

#### ICV Unidades centralizadas de climatización

**ICV205** Ude Unidade auga-auga de refrixeración, xeotérmica, para instalación en interior, alimentación trifásica a 400 V, potencia calorífica nominal 40,46 kW (temperatura de entrada da agua al condensador 40°C, temperatura de saída da auga del condensador 45°C, temperatura de entrada da agua al evaporador 12°C, temperatura de saída da auga del evaporador 7°C), potencia frigorífica nominal 34,5 kW (temperatura de entrada da agua al evaporador 12°C, temperatura de saída da auga del evaporador 7°C, temperatura de entrada da agua al condensador 30°C, temperatura de saída da auga del condensador 35°C) (EER 4,29), potencia sonora 67 dBA, dimensións 1201x883x798 mm, peso 240 kg.
Subministración e instalación de unidade auga-auga de refrixeración, xeotérmica, para instalación en interior, alimentación trifásica a 400 V, potencia calorífica nominal 40,46 kW (temperatura de entrada da agua al condensador 40°C, temperatura de saída da auga del condensador 45°C, temperatura de entrada da agua al evaporador 12°C, temperatura de saída da auga del evaporador 7°C), potencia frigorífica nominal 34,5 kW (temperatura de entrada da agua al evaporador 12°C, temperatura de saída da auga del evaporador 7°C, temperatura de entrada da agua al condensador 30°C, temperatura de saída da auga del condensador 35°C) (EER 4,29), potencia sonora 67 dBA, dimensións 1201x883x798 mm, peso 240 kg, para gas R-410A, con carrocería e paneles de chapa de aceiro galvanizado, compresores herméticos de tipo scroll, soportes antivibratorios, intercambiadores de placas soldadas de aceiro inoxidable AISI 316 con illamento térmico, válvula de expansión termostática, elementos de seguridad de alta y baja presión del refrigerante, válvulas de seguridad en el circuito frigorífico, sondas de temperatura, transductor de presión, controlador de caudal de agua, cadro eléctrico e módulo electrónico de control. Totalmente montada, conexionada e posta en marcha pola empresa instaladora para a comprobación do seu correcto funcionamento.
Inclúe: Replanteo da unidade. Colocación e fixación da unidade e os seus accesorios. Conexionado coas redes de condución de auga, eléctrica e de recollida de condensados. Posta en marcha.
Criterio de medición de proxecto: Número de unidades previstas, segundo documentación gráfica de Proxecto.
Criterio de medición de obra: Medirase o número de unidades realmente executadas segundo especificacións do Proxecto.

| Código | Ud | Descrición | Rendemento | Prezo | Importe |
|---|---|---|---|---|---|
| mt42bcg020k | Ude | Unidade auga-auga de refrixeración, xeotérmica, para instalación en interior, alimentación trifásica a 400 V, potencia calorífica nominal 40,46 kW (temperatura de entrada da agua al condensador 40°C, temperatura de saída da auga del condensador 45°C, temperatura de entrada da agua al evaporador 12°C, temperatura de saída da auga del evaporador 7°C), potencia frigorífica nominal 34,5 kW (temperatura de entrada da agua al evaporador 12°C, temperatura de saída da auga del evaporador 7°C, temperatura de entrada da agua al condensador 30°C, temperatura de saída da auga del condensador 35°C) (EER 4,29), potencia sonora 67 dBA, dimensións 1201x883x798 mm, peso 240 kg, para gas R-410A, con carrocería e paneles de chapa de aceiro galvanizado, compresores herméticos de tipo scroll, soportes antivibratorios, intercambiadores de placas soldadas de aceiro inoxidable AISI 316 con illamento térmico, válvula de expansión termostática, elementos de seguridad de alta y baja presión del refrigerante, válvulas de seguridad en el circuito frigorífico, sondas de temperatura, transductor de presión, controlador de caudal de agua, cadro eléctrico e módulo electrónico de control. (material) | 1.000 | 10317.30 | 10317.30 |
| mt42www050 | Ude | Termómetro bimetálico, diámetro de esfera de 100 mm, con toma vertical, con vaina de 1/2", escala de temperatura de 0 a 120°C. (material) | 2.000 | 21.00 | 42.00 |
| mt37www050f | Ude | Manguito antivibración, de goma, con rosca de 1 1/2", para unha presión máxima de traballo de 10 bar. (material) | 2.000 | 24.12 | 48.24 |
| mt37www050f | Ude | Manguito antivibración, de goma, con rosca de 1 1/2", para unha presión máxima de traballo de 10 bar. | 2.000 | 24.12 | 48.24 |
| mt37sve010f | Ude | Válvula de esfera de latón niquelado para roscar de 1 1/2". (material) | 2.000 | 21.57 | 43.14 |
| mt37sve010f | Ude | Válvula de esfera de latón niquelado para roscar de 1 1/2". | 2.000 | 21.57 | 43.14 |
| mo003 | h | Oficial 1ª instalador de climatización. (man de obra) | 14.610 | 15.78 | 230.55 |
| mo095 | h | Axudante instalador de climatización. (man de obra) | 14.610 | 14.62 | 213.60 |
| % | % | Costes directos complementarios | 2 % | 10986.21 | 219.72 |
|  |  | Custos directos |  |  | 11205.93 |
