# Unidade auga-auga bomba de calor reversible

- Propiedade do arquivo: CYPE INGENIEROS, S.A.
- Formato: FIEBDC-3/2002
- Divisa: EUR
- Custos indirectos: 3.00 %
- Gastos xerais: 13.00 %
- Beneficio industrial: 6.00 %
- IVE: 16.00 %

## I Instalacións

### IC Calefacción, climatización y A.Q.S.

#### ICV Unidades centralizadas de climatización

**ICV210** Ude Unidade auga-auga bomba de calor reversible, xeotérmica, para instalación en interior, alimentación monofásica a 230 V, potencia calorífica nominal 6,95 kW (temperatura de entrada da agua al condensador 30°C, temperatura de saída da auga del condensador 35°C, temperatura de entrada da agua al evaporador 10°C, temperatura de saída da auga del evaporador 7°C) (COP 4,6), potencia frigorífica nominal 5 kW (temperatura de entrada da agua al evaporador 12°C, temperatura de saída da auga del evaporador 7°C, temperatura de entrada da agua al condensador 30°C, temperatura de saída da auga del condensador 35°C) (EER 3,16), potencia sonora 31,15 dBA, dimensións 1230x650x695 mm, peso 133 kg.
Subministración e instalación de unidade auga-auga bomba de calor reversible, xeotérmica, para instalación en interior, alimentación monofásica a 230 V, potencia calorífica nominal 6,95 kW (temperatura de entrada da agua al condensador 30°C, temperatura de saída da auga del condensador 35°C, temperatura de entrada da agua al evaporador 10°C, temperatura de saída da auga del evaporador 7°C) (COP 4,6), potencia frigorífica nominal 5 kW (temperatura de entrada da agua al evaporador 12°C, temperatura de saída da auga del evaporador 7°C, temperatura de entrada da agua al condensador 30°C, temperatura de saída da auga del condensador 35°C) (EER 3,16), potencia sonora 31,15 dBA, dimensións 1230x650x695 mm, peso 133 kg, para gas R-410A, con carrocería de chapa de aceiro galvanizado con illamento acústico e panel frontal de plástico ABS, compresor de tipo scroll, válvula de seguridade tarada a 3 bar, purgador automático de aire, soportes antivibratorios, intercambiadores de placas soldadas de aceiro inoxidable AISI 316, módulo hidráulico para cada circuito, formado por bomba de circulación de tres velocidades, presostato diferencial de caudal e vaso de expansión, módulo de control por microprocesador, pantalla de control en el panel frontal e sondas de hielo, de temperatura de agua y de temperatura exterior. Totalmente montada, conexionada e posta en marcha pola empresa instaladora para a comprobación do seu correcto funcionamento.
Inclúe: Replanteo da unidade. Colocación e fixación da unidade e os seus accesorios. Conexionado coas redes de condución de auga, eléctrica e de recollida de condensados. Posta en marcha.
Criterio de medición de proxecto: Número de unidades previstas, segundo documentación gráfica de Proxecto.
Criterio de medición de obra: Medirase o número de unidades realmente executadas segundo especificacións do Proxecto.

| Código | Ud | Descrición | Rendemento | Prezo | Importe |
|---|---|---|---|---|---|
| mt42bcg010a | Ude | Unidade auga-auga bomba de calor reversible, xeotérmica, para instalación en interior, alimentación monofásica a 230 V, potencia calorífica nominal 6,95 kW (temperatura de entrada da agua al condensador 30°C, temperatura de saída da auga del condensador 35°C, temperatura de entrada da agua al evaporador 10°C, temperatura de saída da auga del evaporador 7°C) (COP 4,6), potencia frigorífica nominal 5 kW (temperatura de entrada da agua al evaporador 12°C, temperatura de saída da auga del evaporador 7°C, temperatura de entrada da agua al condensador 30°C, temperatura de saída da auga del condensador 35°C) (EER 3,16), potencia sonora 31,15 dBA, dimensións 1230x650x695 mm, peso 133 kg, para gas R-410A, con carrocería de chapa de aceiro galvanizado con illamento acústico e panel frontal de plástico ABS, compresor de tipo scroll, válvula de seguridade tarada a 3 bar, purgador automático de aire, soportes antivibratorios, intercambiadores de placas soldadas de aceiro inoxidable AISI 316, módulo hidráulico para cada circuito, formado por bomba de circulación de tres velocidades, presostato diferencial de caudal e vaso de expansión, módulo de control por microprocesador, pantalla de control en el panel frontal e sondas de hielo, de temperatura de agua y de temperatura exterior. (material) | 1.000 | 1312.50 | 1312.50 |
| mt42www050 | Ude | Termómetro bimetálico, diámetro de esfera de 100 mm, con toma vertical, con vaina de 1/2", escala de temperatura de 0 a 120°C. (material) | 2.000 | 21.00 | 42.00 |
| mt37www050c | Ude | Manguito antivibración, de goma, con rosca de 1", para unha presión máxima de traballo de 10 bar. (material) | 2.000 | 16.60 | 33.20 |
| mt37www050c | Ude | Manguito antivibración, de goma, con rosca de 1", para unha presión máxima de traballo de 10 bar. | 2.000 | 16.60 | 33.20 |
| mt37sve010d | Ude | Válvula de esfera de latón niquelado para roscar de 1". (material) | 2.000 | 9.81 | 19.62 |
| mt37sve010d | Ude | Válvula de esfera de latón niquelado para roscar de 1". | 2.000 | 9.81 | 19.62 |
| mo003 | h | Oficial 1ª instalador de climatización. (man de obra) | 6.428 | 15.78 | 101.43 |
| mo095 | h | Axudante instalador de climatización. (man de obra) | 6.428 | 14.62 | 93.98 |
| % | % | Costes directos complementarios | 2 % | 1655.55 | 33.11 |
|  |  | Custos directos |  |  | 1688.66 |
