# Unidade interior de aire acondicionado

- Propiedade do arquivo: CYPE INGENIEROS, S.A.
- Formato: FIEBDC-3/2002
- Divisa: EUR
- Custos indirectos: 3.00 %
- Gastos xerais: 13.00 %
- Beneficio industrial: 6.00 %
- IVE: 16.00 %

## I Instalacións

### IC Calefacción, climatización y A.Q.S.

#### ICW Sistema VRF (Mitsubishi Heavy Industries)

**ICW315** Ude Unidade interior de aire acondicionado, con distribución por conducto rectangular, sistema aire-aire multi-split KX6 con caudal variable de refrixerante, para gas R-410A, alimentación monofásica (230V/50Hz), modelo FDUM 22 KXE6D "MITSUBISHI HEAVY INDUSTRIES", potencia frigorífica nominal 2,2 kW, potencia calorífica nominal 2,5 kW, control por cable con pantalla táctil LCD, modelo Eco Touch RC-EX1.
Subministración e instalación de unidade interior de aire acondicionado, con distribución por conducto rectangular, sistema aire-aire multi-split KX6 con caudal variable de refrixerante, para gas R-410A, alimentación monofásica (230V/50Hz), modelo FDUM 22 KXE6D "MITSUBISHI HEAVY INDUSTRIES", potencia frigorífica total nominal 2,2 kW (temperatura de bulbo húmido do aire interior 19°C, temperatura de bulbo seco do aire exterior 35°C), potencia calorífica nominal 2,5 kW (temperatura de bulbo seco do aire interior 20°C, temperatura de bulbo seco do aire exterior 7°C), nivel sonoro (velocidade baixa) 26 dBA, presión de aire (máxima) 100 Pa, caudal de aire (velocidade ultra alta) 780 m³/h, de 280x750x635 mm e 29 kg, con válvula de expansión electrónica, retorno posterior do aire, filtro de aire, kit de montaxe, bomba e mangueira de drenaxe, control por cable con pantalla táctil LCD, modelo Eco Touch RC-EX1.Totalmente montada, conectada e posta en marcha pola empresa instaladora para a comprobación do seu correcto funcionamento.
Inclúe: Replanteo da unidade. Instalación da unidade. Conexionado do equipo ás liñas frigoríficas. Conexionado do equipo á rede eléctrica. Conexionado do equipo ó circuíto de control. Conexionado do equipo á rede de desaugue. Posta en marcha.
Criterio de medición de proxecto: Número de unidades previstas, segundo documentación gráfica de Proxecto.
Criterio de medición de obra: Medirase o número de unidades realmente executadas segundo especificacións do Proxecto.

| Código | Ud | Descrición | Rendemento | Prezo | Importe |
|---|---|---|---|---|---|
| mt42mhi450a | Ude | Unidade interior de aire acondicionado, con distribución por conducto rectangular, sistema aire-aire multi-split KX6 con caudal variable de refrixerante, para gas R-410A, alimentación monofásica (230V/50Hz), modelo FDUM 22 KXE6D "MITSUBISHI HEAVY INDUSTRIES", potencia frigorífica total nominal 2,2 kW (temperatura de bulbo húmido do aire interior 19°C, temperatura de bulbo seco do aire exterior 35°C), potencia calorífica nominal 2,5 kW (temperatura de bulbo seco do aire interior 20°C, temperatura de bulbo seco do aire exterior 7°C), nivel sonoro (velocidade baixa) 26 dBA, presión de aire (máxima) 100 Pa, caudal de aire (velocidade ultra alta) 780 m³/h, de 280x750x635 mm e 29 kg, con válvula de expansión electrónica, retorno posterior do aire, filtro de aire, kit de montaxe, bomba e mangueira de drenaxe. (material) | 1.000 | 1105.00 | 1105.00 |
| mt42mhi520a | Ude | Control por cable con pantalla táctil LCD, modelo Eco Touch RC-EX1 "MITSUBISHI HEAVY INDUSTRIES". (material) | 1.000 | 135.00 | 135.00 |
| mt42mhi900 | m | Cabre bus apantallado de 2 fíos, de 0,5 mm² de sección por fío (material) | 3.000 | 0.80 | 2.40 |
| mt35aia090ma | m | Tubo ríxido de PVC, enchufable, curvable en quente, de cor negra, de 16 mm de diámetro nominal, para canalización fixa en superficie. Resistencia á compresión 1250 N, resistencia ó impacto 2 xulios, temperatura de traballo -5°C ata 60°C, con grao de protección IP 547 segundo UNE 20324, propiedades eléctricas: illante, non propagador da chama. Segundo UNE-EN 61386-1 e UNE-EN 61386-22. Incluso p/p de abrazadeiras, elementos de suxección e accesorios (curvas, manguitos, tes, codos e curvas flexibles). (material) | 3.000 | 0.85 | 2.55 |
| mo003 | h | Oficial 1ª instalador de climatización. (man de obra) | 0.976 | 15.78 | 15.40 |
| mo095 | h | Axudante instalador de climatización. (man de obra) | 0.976 | 14.62 | 14.27 |
| % | % | Costes directos complementarios | 2 % | 1274.62 | 25.49 |
|  |  | Custos directos |  |  | 1300.11 |
