# Derivación de liña frigorífica formada por dúas xuntas, unha para a liña de líquido e outra para a liña de gas, modelo DIS-22-1 "MITSUBISHI HEAVY INDUSTRIES"

- Propiedade do arquivo: CYPE INGENIEROS, S.A.
- Formato: FIEBDC-3/2002
- Divisa: EUR
- Custos indirectos: 3.00 %
- Gastos xerais: 13.00 %
- Beneficio industrial: 6.00 %
- IVE: 16.00 %

## I Instalacións

### IC Calefacción, climatización y A.Q.S.

#### ICW Sistema VRF (Mitsubishi Heavy Industries)

**ICW360** Ude Derivación de liña frigorífica formada por dúas xuntas, unha para a liña de líquido e outra para a liña de gas, modelo DIS-22-1 "MITSUBISHI HEAVY INDUSTRIES".
Subministración e instalación de derivación de liña frigorífica formada por dúas xuntas, unha para a liña de líquido e outra para a liña de gas, modelo DIS-22-1 "MITSUBISHI HEAVY INDUSTRIES". Totalmente montada e conexionada.
Inclúe: Conexionado.
Criterio de medición de proxecto: Número de unidades previstas, segundo documentación gráfica de Proxecto.
Criterio de medición de obra: Medirase o número de unidades realmente executadas segundo especificacións do Proxecto.

| Código | Ud | Descrición | Rendemento | Prezo | Importe |
|---|---|---|---|---|---|
| mt42mhi530a | Ude | Conxunto de dúas xuntas, unha para a liña de líquido e outra para a liña de gas, sistema aire-aire multi-split KX6 con caudal variable de refrixerante, modelo DIS-22-1 "MITSUBISHI HEAVY INDUSTRIES", cunha capacidade máxima de unidades interiores conectadas augas abaixo cuxa suma de índices de capacidade sexa inferior a 180. (material) | 1.000 | 100.00 | 100.00 |
| mo003 | h | Oficial 1ª instalador de climatización. (man de obra) | 0.049 | 15.78 | 0.77 |
| mo095 | h | Axudante instalador de climatización. (man de obra) | 0.049 | 14.62 | 0.72 |
| % | % | Costes directos complementarios | 2 % | 101.49 | 2.03 |
|  |  | Custos directos |  |  | 103.52 |
