# Controlador de caudal de liña frigorífica

- Propiedade do arquivo: CYPE INGENIEROS, S.A.
- Formato: FIEBDC-3/2002
- Divisa: EUR
- Custos indirectos: 3.00 %
- Gastos xerais: 13.00 %
- Beneficio industrial: 6.00 %
- IVE: 16.00 %

## I Instalacións

### IC Calefacción, climatización y A.Q.S.

#### ICW Sistema VRF (Mitsubishi Heavy Industries)

**ICW370** Ude Controlador de caudal de liña frigorífica, de 1 saída para gas R-410A, sistema aire-aire multi-split KX6 con caudal variable de refrixerante e recuperación de calor, para un máximo de 5 unidades interiores funcionando no mesmo modo, modelo PFD1123-E "MITSUBISHI HEAVY INDUSTRIES".
Subministración e instalación de controlador de caudal de liña frigorífica, de 1 saída para gas R-410A, sistema aire-aire multi-split KX6 con caudal variable de refrixerante e recuperación de calor, para un máximo de 5 unidades interiores funcionando no mesmo modo, modelo PFD1123-E "MITSUBISHI HEAVY INDUSTRIES", cunha capacidade máxima de unidades interiores conectadas augas abaixo inferior a 11,2 kW, alimentación monofásica (230V/50Hz) desde a unidade interior ou desde un circuíto de alimentación independente, con cable de 3 fíos e caixa de relés para comunicación coa unidade interior. Totalmente montado e conexionado.
Inclúe: Conexionado.
Criterio de medición de proxecto: Número de unidades previstas, segundo documentación gráfica de Proxecto.
Criterio de medición de obra: Medirase o número de unidades realmente executadas segundo especificacións do Proxecto.

| Código | Ud | Descrición | Rendemento | Prezo | Importe |
|---|---|---|---|---|---|
| mt42mhi550a | Ude | Controlador de caudal de liña frigorífica, de 1 saída para gas R-410A, sistema aire-aire multi-split KX6 con caudal variable de refrixerante e recuperación de calor, para un máximo de 5 unidades interiores funcionando no mesmo modo, modelo PFD1123-E "MITSUBISHI HEAVY INDUSTRIES", cunha capacidade máxima de unidades interiores conectadas augas abaixo inferior a 11,2 kW, alimentación monofásica (230V/50Hz) desde a unidade interior ou desde un circuíto de alimentación independente, con cable de 3 fíos e caixa de relés para comunicación coa unidade interior. (material) | 1.000 | 970.00 | 970.00 |
| mo003 | h | Oficial 1ª instalador de climatización. (man de obra) | 0.488 | 15.78 | 7.70 |
| mo095 | h | Axudante instalador de climatización. (man de obra) | 0.488 | 14.62 | 7.13 |
| % | % | Costes directos complementarios | 2 % | 984.83 | 19.70 |
|  |  | Custos directos |  |  | 1004.53 |
