# Consola para o control centralizado en instalacións de climatización con sistema aire-aire split e comunicación Superlink

- Propiedade do arquivo: CYPE INGENIEROS, S.A.
- Formato: FIEBDC-3/2002
- Divisa: EUR
- Custos indirectos: 3.00 %
- Gastos xerais: 13.00 %
- Beneficio industrial: 6.00 %
- IVE: 16.00 %

## I Instalacións

### IC Calefacción, climatización y A.Q.S.

#### ICW Sistema VRF (Mitsubishi Heavy Industries)

**ICW500** Ude Consola para o control centralizado en instalacións de climatización con sistema aire-aire split e comunicación Superlink, para un máximo de 16 unidades interiores, modelo SC-SL1N-E "MITSUBISHI HEAVY INDUSTRIES".
Subministración e instalación de consola para o control centralizado en instalacións de climatización con sistema aire-aire split e comunicación Superlink, para un máximo de 16 unidades interiores, modelo SC-SL1N-E "MITSUBISHI HEAVY INDUSTRIES"; con funcións de control individual e colectivo do arrinque e parada, información dos estados de funcionamento e de necesidade de servizo e compensación do tempo de parada ante un corte da subministración eléctrica. Totalmente montado, conexionado e probado.
Inclúe: Replanteo. Colocación e fixación dos elementos. Conexionado coa rede eléctrica.
Criterio de medición de proxecto: Número de unidades previstas, segundo documentación gráfica de Proxecto.
Criterio de medición de obra: Medirase o número de unidades realmente executadas segundo especificacións do Proxecto.

| Código | Ud | Descrición | Rendemento | Prezo | Importe |
|---|---|---|---|---|---|
| mt42mhi600a | Ude | Consola para o control centralizado en instalacións de climatización con sistema aire-aire split e comunicación Superlink, para un máximo de 16 unidades interiores, modelo SC-SL1N-E "MITSUBISHI HEAVY INDUSTRIES"; con funcións de control individual e colectivo do arrinque e parada, información dos estados de funcionamento e de necesidade de servizo e compensación do tempo de parada ante un corte da subministración eléctrica. (material) | 1.000 | 670.00 | 670.00 |
| mo003 | h | Oficial 1ª instalador de climatización. (man de obra) | 0.976 | 15.78 | 15.40 |
| mo095 | h | Axudante instalador de climatización. (man de obra) | 0.976 | 14.62 | 14.27 |
| % | % | Costes directos complementarios | 2 % | 699.67 | 13.99 |
|  |  | Custos directos |  |  | 713.66 |
