# Cable de bus de comunicacións de 1 par

- Propiedade do arquivo: CYPE INGENIEROS, S.A.
- Formato: FIEBDC-3/2002
- Divisa: EUR
- Custos indirectos: 3.00 %
- Gastos xerais: 13.00 %
- Beneficio industrial: 6.00 %
- IVE: 16.00 %

## I Instalacións

### IC Calefacción, climatización y A.Q.S.

#### ICW Sistema VRF (Mitsubishi Heavy Industries)

**ICW505** m Cable de bus de comunicacións de 1 par.
Subministración e instalación de cable de bus de comunicacións de 1 par, de 1 mm² de sección, trenzado de 5 voltas por metro. Totalmente montado, conexionado e probado.
Inclúe: Replanteo. Conexionado.
Criterio de medición de proxecto: Número de unidades previstas, segundo documentación gráfica de Proxecto.
Criterio de medición de obra: Medirase o número de unidades realmente executadas segundo especificacións do Proxecto.

| Código | Ud | Descrición | Rendemento | Prezo | Importe |
|---|---|---|---|---|---|
| mt42cnt120a | m | Cable de bus de comunicacións de 1 par, de 1 mm² de sección, trenzado de 5 voltas por metro. (material) | 1.000 | 5.20 | 5.20 |
| mo003 | h | Oficial 1ª instalador de climatización. (man de obra) | 0.049 | 15.78 | 0.77 |
| mo095 | h | Axudante instalador de climatización. (man de obra) | 0.049 | 14.62 | 0.72 |
| % | % | Costes directos complementarios | 2 % | 6.69 | 0.13 |
|  |  | Custos directos |  |  | 6.82 |
