# Control centralizado da instalación de climatización "CIAT"

- Propiedade do arquivo: CYPE INGENIEROS, S.A.
- Formato: FIEBDC-3/2002
- Divisa: EUR
- Custos indirectos: 3.00 %
- Gastos xerais: 13.00 %
- Beneficio industrial: 6.00 %
- IVE: 16.00 %

## I Instalacións

### IC Calefacción, climatización y A.Q.S.

#### ICX Dispositivos de control centralizado

**ICX010** Ude Control centralizado da instalación de climatización "CIAT".
Control centralizado da instalación de climatización formado polos seguintes elementos: controlador de planta (BC), "HIDROFIVE", con capacidade de xestionar ata 60 fancoils vía bus de comunicacións configurable para 2 tubos so frío ou so calor, 2 tubos frío e calor con ou sen apoio de resistencias eléctricas e 4 tubos; interfaz home-máquina (HMI), ACX84.910 "HIDROFIVE", para visualización e configuración, con pantalla LCD iluminada, con 8 liñas de texto en multilenguaxe (ata castelá); adaptador de enfriadora (relé + bornas), "HIDROFIVE"; transformador para controlador de planta, "HIDROFIVE"; sonda de temperatura exterior para controlador de planta, "HIDROFIVE"; caixa de PVC para controlador de planta, de 380x300x120 mm, "HIDROFIVE"; alimentador de bus, ACX95.320/ALG "HIDROFIVE"; cable de bus de comunicacións de 1 par, de 1 mm² de sección, trenzado de 5 voltas por metro. Totalmente montado, conexionado e probado.
Inclúe: Replanteo. Colocación e fixación dos elementos. Conexionado coa rede eléctrica.
Criterio de medición de proxecto: Número de unidades previstas, segundo documentación gráfica de Proxecto.
Criterio de medición de obra: Medirase o número de unidades realmente executadas segundo especificacións do Proxecto.

| Código | Ud | Descrición | Rendemento | Prezo | Importe |
|---|---|---|---|---|---|
| mt42cnt010a | Ude | Controlador de planta (BC), "HIDROFIVE", con capacidade de xestionar ata 60 fancoils vía bus de comunicacións configurable para 2 tubos so frío ou so calor, 2 tubos frío e calor con ou sen apoio de resistencias eléctricas e 4 tubos. (material) | 1.000 | 1319.00 | 1319.00 |
| mt42cnt020a | Ude | Adaptador de enfriadora (relé + bornas), "HIDROFIVE". (material) | 1.000 | 47.00 | 47.00 |
| mt42cnt030a | Ude | Transformador para controlador de planta, "HIDROFIVE". (material) | 1.000 | 58.00 | 58.00 |
| mt42cnt050a | Ude | Sonda de temperatura exterior para controlador de planta, "HIDROFIVE". (material) | 1.000 | 38.00 | 38.00 |
| mt42cnt060a | Ude | Caixa de PVC para controlador de planta, de 380x300x120 mm, "HIDROFIVE". (material) | 1.000 | 75.00 | 75.00 |
| mt42cnt070a | Ude | Alimentador de bus, ACX95.320/ALG "HIDROFIVE". (material) | 1.000 | 425.00 | 425.00 |
| mt42cnt040a | Ude | Interfaz home-máquina (HMI), ACX84.910 "HIDROFIVE", para visualización e configuración, con pantalla LCD iluminada, con 8 liñas de texto en multilenguaxe (ata castelá). (material) | 1.000 | 502.00 | 502.00 |
| mt42cnt120a | m | Cable de bus de comunicacións de 1 par, de 1 mm² de sección, trenzado de 5 voltas por metro. (material) | 100.000 | 5.20 | 520.00 |
| mo003 | h | Oficial 1ª instalador de climatización. (man de obra) | 1.987 | 15.78 | 31.35 |
| mo095 | h | Axudante instalador de climatización. (man de obra) | 1.987 | 14.62 | 29.05 |
| % | % | Costes directos complementarios | 2 % | 3044.40 | 60.89 |
|  |  | Custos directos |  |  | 3105.29 |
