# Control centralizado da instalación de calefacción e A.Q.S., para caldeira, circuito de radiadores e a produción de A.C.S., con central de regulación electrónica

- Propiedade do arquivo: CYPE INGENIEROS, S.A.
- Formato: FIEBDC-3/2002
- Divisa: EUR
- Custos indirectos: 3.00 %
- Gastos xerais: 13.00 %
- Beneficio industrial: 6.00 %
- IVE: 16.00 %

## I Instalacións

### IC Calefacción, climatización y A.Q.S.

#### ICX Dispositivos de control centralizado

**ICX020** Ude Control centralizado da instalación de calefacción e A.Q.S., para caldeira, circuito de radiadores e a produción de A.C.S., con central de regulación electrónica.
Subministración e instalación de control centralizado da instalación de calefacción e A.Q.S., para caldeira, circuito de radiadores e a produción de A.C.S., composto por central de regulación electrónica para calefacción e A.Q.S.,. Totalmente montado, conexionado e probado.
Inclúe: Replanteo. Colocación e fixación dos elementos. Conexionado coa rede eléctrica.
Criterio de medición de proxecto: Número de unidades previstas, segundo documentación gráfica de Proxecto.
Criterio de medición de obra: Medirase o número de unidades realmente executadas segundo especificacións do Proxecto.

| Código | Ud | Descrición | Rendemento | Prezo | Importe |
|---|---|---|---|---|---|
| mt35aia090ma | m | Tubo ríxido de PVC, enchufable, curvable en quente, de cor negra, de 16 mm de diámetro nominal, para canalización fixa en superficie. Resistencia á compresión 1250 N, resistencia ó impacto 2 xulios, temperatura de traballo -5°C ata 60°C, con grao de protección IP 547 segundo UNE 20324, propiedades eléctricas: illante, non propagador da chama. Segundo UNE-EN 61386-1 e UNE-EN 61386-22. Incluso p/p de abrazadeiras, elementos de suxección e accesorios (curvas, manguitos, tes, codos e curvas flexibles). (material) | 60.000 | 0.85 | 51.00 |
| mt35cun040aa | m | Cable unipolar H07V-K con conductor multifilar de cobre clase 5 (-K) de 1,5 mm² de sección, con illamento de PVC (V), sendo a súa tensión asignada de 450/750 V. Segundo UNE 21031-3. (material) | 90.000 | 0.27 | 24.30 |
| mt35cun200a | m | Cabre bus apantallado de 2 fíos, de 1 mm² de sección por fío (material) | 15.000 | 0.50 | 7.50 |
| mt38ccc020a | Ude | Central electrónica de regulación, para o control da temperatura dos circuitos de calefacción e A.Q.S., en función das condicións exteriores, con actuación sobre as válvulas misturadoras, os queimadores e as bombas de circulación, e control de ata dúas caldeiras, composta por central electrónica, sonda exterior, dúas sondas de inmersión nos circuitos de ida e sonda para o acumulador de A.Q.S. (material) | 1.000 | 473.00 | 473.00 |
| mt38ccc021a | Ude | Módulo de ambiente, para o control da temperatura de cada circuito de radiadores. (material) | 1.000 | 161.00 | 161.00 |
| mo003 | h | Oficial 1ª instalador de climatización. (man de obra) | 10.762 | 15.78 | 169.82 |
| mo095 | h | Axudante instalador de climatización. (man de obra) | 10.762 | 14.62 | 157.34 |
| % | % | Costes directos complementarios | 2 % | 1043.96 | 20.88 |
|  |  | Custos directos |  |  | 1064.84 |
