# Unidade interior de aire acondicionado para sistema VRV-III (Volume de Refrixerante Variable)

- Propiedade do arquivo: CYPE INGENIEROS, S.A.
- Formato: FIEBDC-3/2002
- Divisa: EUR
- Custos indirectos: 3.00 %
- Gastos xerais: 13.00 %
- Beneficio industrial: 6.00 %
- IVE: 16.00 %

## I Instalacións

### IC Calefacción, climatización y A.Q.S.

#### ICY Sistema VRV (Daikin)

**ICY216** Ude Unidade interior de aire acondicionado para sistema VRV-III (Volume de Refrixerante Variable), de cassette, vista, de 4 vías, para gas R-410A, alimentación monofásica (230V/50Hz), modelo FXUQ71MA "DAIKIN", potencia frigorífica nominal 8 kW, potencia calorífica nominal 9 kW, con caixa de conexión para unidade de aire acondicionado de cassette vista, modelo BEVQ71MA, xogo de controlador remoto sen fío formado por receptor e mando por infravermellos, modelo BRC7C528W.
Subministración e instalación de unidade interior de aire acondicionado para sistema VRV-III (Volume de Refrixerante Variable), de cassette, vista, de 4 vías, para gas R-410A, alimentación monofásica (230V/50Hz), modelo FXUQ71MA "DAIKIN", potencia frigorífica nominal 8 kW (temperatura de bulbo seco do aire interior 27°C, temperatura de bulbo húmido do aire interior 19°C, temperatura de bulbo seco do aire exterior 35°C), potencia calorífica nominal 9 kW (temperatura de bulbo seco do aire interior 20°C, temperatura de bulbo seco do aire exterior 7°C), consumo eléctrico nominal en refrixeración 180 W, consumo eléctrico nominal en calefacción 160 W, presión sonora a velocidade baixa 35 dBA, caudal de aire a velocidade alta 1140 m³/h, de 165x895x895 mm (de perfil baixo), peso 25 kg, con ventilador de dúas velocidades, válvula de expansión electrónica, bomba de drenaxe, bloque de terminais F1-F2 para cable de 2 fíos de transmisión e control (bus D-III Net) a unidade exterior, control por microprocesador, orientación vertical automática (distribución uniforme do aire), sinal de limpeza de filtro, filtro de aire de succión e toma de aire exterior, con posibilidade de pechar unha ou dúas vías de impulsión para facilitar a instalación en ángulos e correderos, con caixa de conexión para unidade de aire acondicionado de cassette vista, modelo BEVQ71MA, xogo de controlador remoto sen fío formado por receptor e mando por infravermellos, modelo BRC7C528W.Totalmente montada, conectada e posta en marcha pola empresa instaladora para a comprobación do seu correcto funcionamento.
Inclúe: Replanteo da unidade. Instalación da unidade. Conexionado do equipo ás liñas frigoríficas. Conexionado do equipo á rede eléctrica. Conexionado do equipo á rede de desaugue. Posta en marcha.
Criterio de medición de proxecto: Número de unidades previstas, segundo documentación gráfica de Proxecto.
Criterio de medición de obra: Medirase o número de unidades realmente executadas segundo especificacións do Proxecto.

| Código | Ud | Descrición | Rendemento | Prezo | Importe |
|---|---|---|---|---|---|
| mt42dai210a | Ude | Unidade interior de aire acondicionado para sistema VRV-III (Volume de Refrixerante Variable), de cassette, vista, de 4 vías, para gas R-410A, alimentación monofásica (230V/50Hz), modelo FXUQ71MA "DAIKIN", potencia frigorífica nominal 8 kW (temperatura de bulbo seco do aire interior 27°C, temperatura de bulbo húmido do aire interior 19°C, temperatura de bulbo seco do aire exterior 35°C), potencia calorífica nominal 9 kW (temperatura de bulbo seco do aire interior 20°C, temperatura de bulbo seco do aire exterior 7°C), consumo eléctrico nominal en refrixeración 180 W, consumo eléctrico nominal en calefacción 160 W, presión sonora a velocidade baixa 35 dBA, caudal de aire a velocidade alta 1140 m³/h, de 165x895x895 mm (de perfil baixo), peso 25 kg, con ventilador de dúas velocidades, válvula de expansión electrónica, bomba de drenaxe, bloque de terminais F1-F2 para cable de 2 fíos de transmisión e control (bus D-III Net) a unidade exterior, control por microprocesador, orientación vertical automática (distribución uniforme do aire), sinal de limpeza de filtro, filtro de aire de succión e toma de aire exterior, con posibilidade de pechar unha ou dúas vías de impulsión para facilitar a instalación en ángulos e correderos. (material) | 1.000 | 1350.00 | 1350.00 |
| mt42dai211a | Ude | Caixa de conexión para unidade de aire acondicionado de cassette vista, modelo BEVQ71MA "DAIKIN", con válvula de expansión electrónica de alimentación monofásica (230V/50Hz), de 3,5 kg e 100x350x225 mm. (material) | 1.000 | 825.00 | 825.00 |
| mt42dai530a | Ude | Xogo de controlador remoto sen fío formado por receptor e mando por infravermellos, modelo BRC7C528W "DAIKIN", con función marcha/paro, cambio de modo de funcionamento, axuste do punto de consigna, selección da velocidade do ventilador, visualización de sinal no receptor, reseteo de filtro sucio no mando e cambio de orientación das lamas. (material) | 1.000 | 173.00 | 173.00 |
| mo003 | h | Oficial 1ª instalador de climatización. (man de obra) | 0.976 | 15.78 | 15.40 |
| mo095 | h | Axudante instalador de climatización. (man de obra) | 0.976 | 14.62 | 14.27 |
| % | % | Costes directos complementarios | 2 % | 2377.67 | 47.55 |
|  |  | Custos directos |  |  | 2425.22 |
