# Unidade interior para produción de auga quente a baixa e a alta temperatura para sistema VRV-III (Volume de Refrixerante Variable)

- Propiedade do arquivo: CYPE INGENIEROS, S.A.
- Formato: FIEBDC-3/2002
- Divisa: EUR
- Custos indirectos: 3.00 %
- Gastos xerais: 13.00 %
- Beneficio industrial: 6.00 %
- IVE: 16.00 %

## I Instalacións

### IC Calefacción, climatización y A.Q.S.

#### ICY Sistema VRV (Daikin)

**ICY230** Ude Unidade interior para produción de auga quente a baixa e a alta temperatura para sistema VRV-III (Volume de Refrixerante Variable), con ou sen recuperación de calor, modelo Hidrobox HXHD125A "DAIKIN", para gas R-410A, alimentación monofásica (230V/50Hz), compatible con unidade exterior REYAQ-P, potencia calorífica nominal 14 kW, regulación da temperatura de saída de auga de 25°C a 80°C (tecnoloxía de dobre circuito frigorífico, R410A-R134a, para acadar os 80°C de temperatura da auga).
Subministración e instalación de unidade interior para produción de auga quente a baixa e a alta temperatura para sistema VRV-III (Volume de Refrixerante Variable), con ou sen recuperación de calor, modelo Hidrobox HXHD125A "DAIKIN", para gas R-410A, alimentación monofásica (230V/50Hz), compatible con unidade exterior REYAQ-P, potencia calorífica nominal 14 kW, regulación da temperatura de saída de auga de 25°C a 80°C (tecnoloxía de dobre circuito frigorífico, R410A-R134a, para acadar os 80°C de temperatura da auga), presión sonora 38 dBA, de 705x600x695 mm, peso 92 kg, con válvula de expansión electrónica, bloque de terminais F1-F2 para cable de 2 fíos de transmisión e control (bus D-III Net) a unidade exterior.Totalmente montada, conectada e posta en marcha pola empresa instaladora para a comprobación do seu correcto funcionamento.
Inclúe: Replanteo da unidade. Instalación da unidade. Conexionado do equipo ás liñas frigoríficas. Conexionado do equipo á rede eléctrica. Conexionado do equipo á rede de desaugue. Posta en marcha.
Criterio de medición de proxecto: Número de unidades previstas, segundo documentación gráfica de Proxecto.
Criterio de medición de obra: Medirase o número de unidades realmente executadas segundo especificacións do Proxecto.

| Código | Ud | Descrición | Rendemento | Prezo | Importe |
|---|---|---|---|---|---|
| mt42dai305a | Ude | Unidade interior para produción de auga quente a baixa e a alta temperatura para sistema VRV-III (Volume de Refrixerante Variable), con ou sen recuperación de calor, modelo Hidrobox HXHD125A "DAIKIN", para gas R-410A, alimentación monofásica (230V/50Hz), compatible con unidade exterior REYAQ-P, potencia calorífica nominal 14 kW, regulación da temperatura de saída de auga de 25°C a 80°C (tecnoloxía de dobre circuito frigorífico, R410A-R134a, para acadar os 80°C de temperatura da auga), presión sonora 38 dBA, de 705x600x695 mm, peso 92 kg, con válvula de expansión electrónica, bloque de terminais F1-F2 para cable de 2 fíos de transmisión e control (bus D-III Net) a unidade exterior. (material) | 1.000 | 4128.00 | 4128.00 |
| mo003 | h | Oficial 1ª instalador de climatización. (man de obra) | 0.976 | 15.78 | 15.40 |
| mo095 | h | Axudante instalador de climatización. (man de obra) | 0.976 | 14.62 | 14.27 |
| % | % | Costes directos complementarios | 2 % | 4157.67 | 83.15 |
|  |  | Custos directos |  |  | 4240.82 |
