# Unidade exterior de aire acondicionado para sistema VRV-III (Volume de Refrixerante Variable)

- Propiedade do arquivo: CYPE INGENIEROS, S.A.
- Formato: FIEBDC-3/2002
- Divisa: EUR
- Custos indirectos: 3.00 %
- Gastos xerais: 13.00 %
- Beneficio industrial: 6.00 %
- IVE: 16.00 %

## I Instalacións

### IC Calefacción, climatización y A.Q.S.

#### ICY Sistema VRV (Daikin)

**ICY255** Ude Unidade exterior de aire acondicionado para sistema VRV-III (Volume de Refrixerante Variable), con recuperación de calor, para gas R-410A, alimentación trifásica 400V/50Hz, modelo REYQ8P "DAIKIN", potencia frigorífica nominal 22,4 kW, potencia calorífica nominal 25 kW.
Subministración e instalación de unidade exterior de aire acondicionado para sistema VRV-III (Volume de Refrixerante Variable), con recuperación de calor, para gas R-410A, alimentación trifásica 400V/50Hz, modelo REYQ8P "DAIKIN", potencia frigorífica nominal 22,4 kW (temperatura de bulbo húmido do aire interior 19°C, temperatura de bulbo seco do aire exterior 35°C), rango de funcionamento de temperatura de bulbo seco do aire exterior en refrixeración desde -5 ata 43°C, potencia calorífica nominal 25 kW (temperatura de bulbo seco do aire interior 20°C, temperatura de bulbo seco do aire exterior 7°C), rango de funcionamento de temperatura de bulbo seco do aire exterior en calefacción desde -20 ata 15,5°C, conectabilidade de ata 13 unidades interiores cun porcentaxe de capacidade mínimo do 50% e máximo do 130%, control mediante microprocesador, dous compresores scroll herméticamente selados, con control Inverter nun deles, 1680x1300x765 mm, peso 331 kg, presión sonora 58 dBA, presión estática do aire 78,8 Pa, caudal de aire 190 m³/min, lonxitud total máxima de tubaxe frigorífica 1000 m, lonxitud máxima entre unidade exterior e unidade interior máis alonxada 165 m (190 m equivalentes), diferenza máxima de altura de instalación 50 m se a unidade exterior atópase por riba das unidades interiores e 40 m se se atopa por debaixo, lonxitud máxima entre o primer kit de ramificación (unión Refnet) de tubaxe refrixerante e unidade interior máis afastada 40 m (a lonxitude máxima desde a primeira ramificación pode ser de ata 90 m, se a diferenza entre a lonxitude ata a unidade interior máis próxima e a máis afastada é menor de 40 m), bloque de terminais F1-F2 para cable de 2 fíos de transmisión e control (bus D-III Net), tratamento anticorrosivo especial do intercambiador de calor, función de recuperación de refrixerante, carga automática adicional de refrixerante, proba automática de funcionamento e axuste de limitación de consumo de enerxía (función I-Demand). Ata elementos antivibratorios e soportes de apoio. Totalmente montada, conectada e posta en marcha pola empresa instaladora para a comprobación do seu correcto funcionamento.
Inclúe: Replanteo da unidade. Instalación da unidade. Conexionado do equipo ás liñas frigoríficas. Conexionado do equipo á rede eléctrica. Conexionado do equipo á rede de desaugue. Posta en marcha.
Criterio de medición de proxecto: Número de unidades previstas, segundo documentación gráfica de Proxecto.
Criterio de medición de obra: Medirase o número de unidades realmente executadas segundo especificacións do Proxecto.

| Código | Ud | Descrición | Rendemento | Prezo | Importe |
|---|---|---|---|---|---|
| mt42dai040a | Ude | Unidade exterior de aire acondicionado para sistema VRV-III (Volume de Refrixerante Variable), con recuperación de calor, para gas R-410A, alimentación trifásica 400V/50Hz, modelo REYQ8P "DAIKIN", potencia frigorífica nominal 22,4 kW (temperatura de bulbo húmido do aire interior 19°C, temperatura de bulbo seco do aire exterior 35°C), rango de funcionamento de temperatura de bulbo seco do aire exterior en refrixeración desde -5 ata 43°C, potencia calorífica nominal 25 kW (temperatura de bulbo seco do aire interior 20°C, temperatura de bulbo seco do aire exterior 7°C), rango de funcionamento de temperatura de bulbo seco do aire exterior en calefacción desde -20 ata 15,5°C, conectabilidade de ata 13 unidades interiores cun porcentaxe de capacidade mínimo do 50% e máximo do 130%, control mediante microprocesador, dous compresores scroll herméticamente selados, con control Inverter nun deles, 1680x1300x765 mm, peso 331 kg, presión sonora 58 dBA, presión estática do aire 78,8 Pa, caudal de aire 190 m³/min, lonxitud total máxima de tubaxe frigorífica 1000 m, lonxitud máxima entre unidade exterior e unidade interior máis alonxada 165 m (190 m equivalentes), diferenza máxima de altura de instalación 50 m se a unidade exterior atópase por riba das unidades interiores e 40 m se se atopa por debaixo, lonxitud máxima entre o primer kit de ramificación (unión Refnet) de tubaxe refrixerante e unidade interior máis afastada 40 m (a lonxitude máxima desde a primeira ramificación pode ser de ata 90 m, se a diferenza entre a lonxitude ata a unidade interior máis próxima e a máis afastada é menor de 40 m), bloque de terminais F1-F2 para cable de 2 fíos de transmisión e control (bus D-III Net), tratamento anticorrosivo especial do intercambiador de calor, función de recuperación de refrixerante, carga automática adicional de refrixerante, proba automática de funcionamento e axuste de limitación de consumo de enerxía (función I-Demand). (material) | 1.000 | 10909.00 | 10909.00 |
| mo003 | h | Oficial 1ª instalador de climatización. (man de obra) | 0.976 | 15.78 | 15.40 |
| mo095 | h | Axudante instalador de climatización. (man de obra) | 0.976 | 14.62 | 14.27 |
| % | % | Costes directos complementarios | 2 % | 10938.67 | 218.77 |
|  |  | Custos directos |  |  | 11157.44 |
