# Derivación de liña frigorífica formada por tres xuntas Refnet, unha para a liña de líquido, outra para a liña de descarga de gas e outra para a liña de succión de gas, modelo KHRQ23M20T "DAIKIN"

- Propiedade do arquivo: CYPE INGENIEROS, S.A.
- Formato: FIEBDC-3/2002
- Divisa: EUR
- Custos indirectos: 3.00 %
- Gastos xerais: 13.00 %
- Beneficio industrial: 6.00 %
- IVE: 16.00 %

## I Instalacións

### IC Calefacción, climatización y A.Q.S.

#### ICY Sistema VRV (Daikin)

**ICY261** Ude Derivación de liña frigorífica formada por tres xuntas Refnet, unha para a liña de líquido, outra para a liña de descarga de gas e outra para a liña de succión de gas, modelo KHRQ23M20T "DAIKIN".
Subministración e instalación de derivación de liña frigorífica formada por tres xuntas Refnet, unha para a liña de líquido, outra para a liña de descarga de gas e outra para a liña de succión de gas, modelo KHRQ23M20T "DAIKIN". Totalmente montada e conexionada.
Inclúe: Conexionado.
Criterio de medición de proxecto: Número de unidades previstas, segundo documentación gráfica de Proxecto.
Criterio de medición de obra: Medirase o número de unidades realmente executadas segundo especificacións do Proxecto.

| Código | Ud | Descrición | Rendemento | Prezo | Importe |
|---|---|---|---|---|---|
| mt42dai601a | Ude | Conxunto de tres xuntas Refnet, unha para a liña de líquido, outra para a liña de descarga de gas e outra para a liña de succión de gas, para sistema VRV-III (Volume de Refrixerante Variable) con recuperación de calor, modelo KHRQ23M20T "DAIKIN", con índice máximo de conexión de unidades interiores de 200. (material) | 1.000 | 190.00 | 190.00 |
| mo003 | h | Oficial 1ª instalador de climatización. (man de obra) | 0.049 | 15.78 | 0.77 |
| mo095 | h | Axudante instalador de climatización. (man de obra) | 0.049 | 14.62 | 0.72 |
| % | % | Costes directos complementarios | 2 % | 191.49 | 3.83 |
|  |  | Custos directos |  |  | 195.32 |
