# Caixa de inversión de ciclo de liña frigorífica

- Propiedade do arquivo: CYPE INGENIEROS, S.A.
- Formato: FIEBDC-3/2002
- Divisa: EUR
- Custos indirectos: 3.00 %
- Gastos xerais: 13.00 %
- Beneficio industrial: 6.00 %
- IVE: 16.00 %

## I Instalacións

### IC Calefacción, climatización y A.Q.S.

#### ICY Sistema VRV (Daikin)

**ICY265** Ude Caixa de inversión de ciclo de liña frigorífica, de 1 saída, para gas R-410A, para sistema VRV-III (Volume de Refrixerante Variable) con recuperación de calor, para un máximo de 5 unidades interiores funcionando no mesmo modo, modelo BSVQ100P "DAIKIN".
Subministración e instalación de caixa de inversión de ciclo de liña frigorífica, de 1 saída, para gas R-410A, para sistema VRV-III (Volume de Refrixerante Variable) con recuperación de calor, para un máximo de 5 unidades interiores funcionando no mesmo modo, modelo BSVQ100P "DAIKIN", con índice máximo de conexión de unidades interiores de 100, de 207x388x326 mm, 14 kg e alimentación monofásica (230V/50Hz). Totalmente montada e conexionada.
Inclúe: Conexionado.
Criterio de medición de proxecto: Número de unidades previstas, segundo documentación gráfica de Proxecto.
Criterio de medición de obra: Medirase o número de unidades realmente executadas segundo especificacións do Proxecto.

| Código | Ud | Descrición | Rendemento | Prezo | Importe |
|---|---|---|---|---|---|
| mt42dai610aa | Ude | Caixa de inversión de ciclo de liña frigorífica, de 1 saída, para gas R-410A, para sistema VRV-III (Volume de Refrixerante Variable) con recuperación de calor, para un máximo de 5 unidades interiores funcionando no mesmo modo, modelo BSVQ100P "DAIKIN", con índice máximo de conexión de unidades interiores de 100, de 207x388x326 mm, 14 kg e alimentación monofásica (230V/50Hz). (material) | 1.000 | 741.00 | 741.00 |
| mo003 | h | Oficial 1ª instalador de climatización. (man de obra) | 0.488 | 15.78 | 7.70 |
| mo095 | h | Axudante instalador de climatización. (man de obra) | 0.488 | 14.62 | 7.13 |
| % | % | Costes directos complementarios | 2 % | 755.83 | 15.12 |
|  |  | Custos directos |  |  | 770.95 |
