# Unidade interior de aire acondicionado para sistema CMS (Commercial Multi System)

- Propiedade do arquivo: CYPE INGENIEROS, S.A.
- Formato: FIEBDC-3/2002
- Divisa: EUR
- Custos indirectos: 3.00 %
- Gastos xerais: 13.00 %
- Beneficio industrial: 6.00 %
- IVE: 16.00 %

## I Instalacións

### IC Calefacción, climatización y A.Q.S.

#### ICY Sistema VRV (Daikin)

**ICY400** Ude Unidade interior de aire acondicionado para sistema CMS (Commercial Multi System), con distribución por conducto rectangular, para gas R-410A, alimentación monofásica (230V/50Hz), modelo FMDQ50B "DAIKIN", potencia frigorífica nominal 5 kW, potencia calorífica nominal 5,6 kW, con control remoto por cable, modelo BRC1D52.
Subministración e instalación de unidade interior de aire acondicionado para sistema CMS (Commercial Multi System), con distribución por conducto rectangular, para gas R-410A, alimentación monofásica (230V/50Hz), modelo FMDQ50B "DAIKIN", potencia frigorífica nominal 5 kW (temperatura de bulbo seco do aire interior 27°C, temperatura de bulbo húmido do aire interior 19°C, temperatura de bulbo seco do aire exterior 35°C), potencia calorífica nominal 5,6 kW (temperatura de bulbo seco do aire interior 20°C, temperatura de bulbo seco do aire exterior 7°C), consumo eléctrico nominal en refrixeración 192 W, consumo eléctrico nominal en calefacción 192 W, presión sonora a velocidade baixa 29 dBA, caudal de aire a velocidade alta 960 m³/h, de 300x700x700 mm, peso 26 kg, con ventilador de tres velocidades con regulación Inverter (a presión estática do ventilador axústase automáticamente á perda de carga real nos condutos) e presión estática dispoñible de 30 a 100 Pa, válvula de expansión electrónica, bomba de drenaxe, aspiración de aire traseira ou inferior, bloque de terminais F1-F2 para cable de 2 fíos de transmisión e control (bus D-III Net) a unidade exterior, control por microprocesador e filtro de aire de succión, con control remoto por cable, modelo BRC1D52.Totalmente montada, conectada e posta en marcha pola empresa instaladora para a comprobación do seu correcto funcionamento.
Inclúe: Replanteo da unidade. Instalación da unidade. Conexionado do equipo ás liñas frigoríficas. Conexionado do equipo á rede eléctrica. Conexionado do equipo ó circuíto de control. Conexionado do equipo á rede de desaugue. Posta en marcha.
Criterio de medición de proxecto: Número de unidades previstas, segundo documentación gráfica de Proxecto.
Criterio de medición de obra: Medirase o número de unidades realmente executadas segundo especificacións do Proxecto.

| Código | Ud | Descrición | Rendemento | Prezo | Importe |
|---|---|---|---|---|---|
| mt42dai325a | Ude | Unidade interior de aire acondicionado para sistema CMS (Commercial Multi System), con distribución por conducto rectangular, para gas R-410A, alimentación monofásica (230V/50Hz), modelo FMDQ50B "DAIKIN", potencia frigorífica nominal 5 kW (temperatura de bulbo seco do aire interior 27°C, temperatura de bulbo húmido do aire interior 19°C, temperatura de bulbo seco do aire exterior 35°C), potencia calorífica nominal 5,6 kW (temperatura de bulbo seco do aire interior 20°C, temperatura de bulbo seco do aire exterior 7°C), consumo eléctrico nominal en refrixeración 192 W, consumo eléctrico nominal en calefacción 192 W, presión sonora a velocidade baixa 29 dBA, caudal de aire a velocidade alta 960 m³/h, de 300x700x700 mm, peso 26 kg, con ventilador de tres velocidades con regulación Inverter (a presión estática do ventilador axústase automáticamente á perda de carga real nos condutos) e presión estática dispoñible de 30 a 100 Pa, válvula de expansión electrónica, bomba de drenaxe, aspiración de aire traseira ou inferior, bloque de terminais F1-F2 para cable de 2 fíos de transmisión e control (bus D-III Net) a unidade exterior, control por microprocesador e filtro de aire de succión. (material) | 1.000 | 1417.00 | 1417.00 |
| mt42dai505a | Ude | Control remoto por cable, modelo BRC1D52 "DAIKIN", con programación semanal, función marcha/paro, cambio de modo de funcionamento, axuste do punto de consigna, selección da velocidade do ventilador, visualización de sinal no receptor, reseteo de filtro sucio no mando, cambio de orientación das lamas e sonda de temperatura ambiente. (material) | 1.000 | 80.00 | 80.00 |
| mt35aia090ma | m | Tubo ríxido de PVC, enchufable, curvable en quente, de cor negra, de 16 mm de diámetro nominal, para canalización fixa en superficie. Resistencia á compresión 1250 N, resistencia ó impacto 2 xulios, temperatura de traballo -5°C ata 60°C, con grao de protección IP 547 segundo UNE 20324, propiedades eléctricas: illante, non propagador da chama. Segundo UNE-EN 61386-1 e UNE-EN 61386-22. Incluso p/p de abrazadeiras, elementos de suxección e accesorios (curvas, manguitos, tes, codos e curvas flexibles). (material) | 3.000 | 0.85 | 2.55 |
| mt42dai900 | m | Cabre bus de 2 fíos, de 0,5 mm² de sección por fío (material) | 3.000 | 0.80 | 2.40 |
| mo003 | h | Oficial 1ª instalador de climatización. (man de obra) | 0.976 | 15.78 | 15.40 |
| mo095 | h | Axudante instalador de climatización. (man de obra) | 0.976 | 14.62 | 14.27 |
| % | % | Costes directos complementarios | 2 % | 1531.62 | 30.63 |
|  |  | Custos directos |  |  | 1562.25 |
