# Control centralizado "DAIKIN"

- Propiedade do arquivo: CYPE INGENIEROS, S.A.
- Formato: FIEBDC-3/2002
- Divisa: EUR
- Custos indirectos: 3.00 %
- Gastos xerais: 13.00 %
- Beneficio industrial: 6.00 %
- IVE: 16.00 %

## I Instalacións

### IC Calefacción, climatización y A.Q.S.

#### ICY Sistema VRV (Daikin)

**ICY500** Ude Control centralizado "DAIKIN", para sistema VRV-III (Volume de Refrixerante Variable) con unidades conectadas mediante bus de control DIII-net, cun máximo de 64 unidades interiores, formado por consola de control centralizado do arrinque e parada individual ou por grupos de ata 64 unidades interiores e ata 10 módulos de unidades exteriores, modelo DCS302C51, caixa para encaixar consola de control centralizado, modelo KJB212A.
Subministración e instalación de control centralizado "DAIKIN", para sistema VRV-III (Volume de Refrixerante Variable) con unidades conectadas mediante bus de control DIII-net, cun máximo de 64 unidades interiores, formado por consola de control centralizado do arrinque e parada individual ou por grupos de ata 64 unidades interiores e ata 10 módulos de unidades exteriores, modelo DCS302C51, caixa para encaixar consola de control centralizado, modelo KJB212A. Totalmente montado, conexionado e probado.
Inclúe: Replanteo. Colocación e fixación dos elementos. Conexionado coa rede eléctrica.
Criterio de medición de proxecto: Número de unidades previstas, segundo documentación gráfica de Proxecto.
Criterio de medición de obra: Medirase o número de unidades realmente executadas segundo especificacións do Proxecto.

| Código | Ud | Descrición | Rendemento | Prezo | Importe |
|---|---|---|---|---|---|
| mt42dai700a | Ude | Consola de control centralizado do arrinque e parada individual ou por grupos de ata 64 unidades interiores e ata 10 módulos de unidades exteriores, modelo DCS302C51 "DAIKIN", con axuste do punto de consigna, cambio de velocidade do ventilador, modo de funcionamento, visualización e rearme de sinal de filtro, dirección do deflector en impulsión de aire (unidades cassette, de parede, de piso e horizontais de teito), estado de avaría e código de erro, dimensións 120x180x16 mm e alimentación monofásica a 230 V, para sistema VRV-III (Volume de Refrixerante Variable). (material) | 1.000 | 1986.00 | 1986.00 |
| mt42dai711a | Ude | Caixa para encaixar consola de control centralizado, modelo KJB212A "DAIKIN". (material) | 1.000 | 70.00 | 70.00 |
| mo003 | h | Oficial 1ª instalador de climatización. (man de obra) | 0.976 | 15.78 | 15.40 |
| mo095 | h | Axudante instalador de climatización. (man de obra) | 0.976 | 14.62 | 14.27 |
| % | % | Costes directos complementarios | 2 % | 2085.67 | 41.71 |
|  |  | Custos directos |  |  | 2127.38 |
