# Sistema centralizado de control Cen "AIRZONE", formado por placa de sistema modelo Cen, con termostato de zona modelo Tacto Cable Z6 Superficie Blanco

- Propiedade do arquivo: CYPE INGENIEROS, S.A.
- Formato: FIEBDC-3/2002
- Divisa: EUR
- Custos indirectos: 3.00 %
- Gastos xerais: 13.00 %
- Beneficio industrial: 6.00 %
- IVE: 16.00 %

## I Instalacións

### IC Calefacción, climatización y A.Q.S.

#### ICZ Sistema Airzone

**ICZ001** Ude Sistema centralizado de control Cen "AIRZONE", formado por placa de sistema modelo Cen, con termostato de zona modelo Tacto Cable Z6 Superficie Blanco.
Subministración e montaxe de sistema centralizado de control Cen "AIRZONE", formado por placa de sistema modelo Cen con control y gestión del estado de los termostatos de cada una de las zonas, cun máximo de 6 zonas, salidas de alimentación para elementos motorizados, cun máximo de 8 motores, salidas de relés para paro-marcha de equipo y ventilación mecánica controlada, gestión de pasarelas de control de equipos de climatización e comunicaciones con otros sistemas de control externo mediante bus de integración, con termostato de zona modelo Tacto Cable Z6 Superficie Blanco. Ata accesorios de montaxe e elementos de fixación. Totalmente montado, conexionado e probado.
Inclúe: Colocación, fixación e conexionado eléctrico e de comunicación con todos os elementos que o demanden na instalación.
Criterio de medición de proxecto: Número de unidades previstas, segundo documentación gráfica de Proxecto.
Criterio de medición de obra: Medirase o número de unidades realmente executadas segundo especificacións do Proxecto.

| Código | Ud | Descrición | Rendemento | Prezo | Importe |
|---|---|---|---|---|---|
| mt42air610a | Ude | Placa de sistema modelo Cen "AIRZONE" con control y gestión del estado de los termostatos de cada una de las zonas, con un máximo de 6 zonas, salidas de alimentación para elementos motorizados, con un máximo de 8 motores, salidas de relés para paro-marcha de equipo y ventilación mecánica controlada, gestión de pasarelas de control de equipos de climatización e comunicaciones con otros sistemas de control externo mediante bus de integración. (material) | 1.000 | 176.90 | 176.90 |
| mt42air700a | Ude | Termostato de zona modelo Tacto Cable Z6 Superficie Blanco "AIRZONE", comunicación por cable, con pantalla táctil LCD monocroma retroiluminada para control de la temperatura de zona mediante sonda NTC-48K, alimentación mediante bus de expansión del sistema, montaxe en superficie, cor branca, con las siguientes funcionalidades: ON/OFF de zona, establecimiento de temperatura de consigna en pasos de 0,5ºC/1ºF, establecimiento del modo (paro, ventilación, frío y calor), modo ECO-Sleep, programaciones horarias de las temperaturas de zona y de modo, acceso remoto a otras zonas del sistema e comunicación bidireccional entre los termostatos y la central del sistema. (material) | 1.000 | 87.65 | 87.65 |
| mt35aia010a | m | Tubo curvable de PVC, corrugado, de cor negra, de 16 mm de diámetro nominal, para canalización empotrada en obra de fábrica (paredes e teitos). Resistencia á compresión 320 N, resistencia ó impacto 1 xulio, temperatura de traballo -5°C ata 60°C, con grao de protección IP 545 segundo UNE 20324, non propagador da chama. Segundo UNE-EN 61386-1 e UNE-EN 61386-22. (material) | 20.000 | 0.26 | 5.20 |
| mt42air900a | m | Cabre apantallado de 6 fíos tipo A, "AIRZONE", con condutor de cobre electrolítico recocido sn estañar, de 0,22 mm² de sección por fío, con illamento de PVC/A (material) | 10.000 | 0.68 | 6.80 |
| mt42air905a | m | Cable paralelo tipo B, con condutor de cobre electrolítico de clase 5, con illamento de PVC tipo TI-2 segundo UNE 21031. (material) | 10.000 | 0.68 | 6.80 |
| mo003 | h | Oficial 1ª instalador de climatización. (man de obra) | 0.390 | 15.78 | 6.15 |
| mo095 | h | Axudante instalador de climatización. (man de obra) | 0.312 | 14.62 | 4.56 |
| % | % | Costes directos complementarios | 2 % | 294.06 | 5.88 |
|  |  | Custos directos |  |  | 299.94 |
