# Termostato de zona modelo Tacto Cable Z6 Superficie Blanco "AIRZONE"

- Propiedade do arquivo: CYPE INGENIEROS, S.A.
- Formato: FIEBDC-3/2002
- Divisa: EUR
- Custos indirectos: 3.00 %
- Gastos xerais: 13.00 %
- Beneficio industrial: 6.00 %
- IVE: 16.00 %

## I Instalacións

### IC Calefacción, climatización y A.Q.S.

#### ICZ Sistema Airzone

**ICZ005** Ude Termostato de zona modelo Tacto Cable Z6 Superficie Blanco "AIRZONE".
Subministración e montaxe de termostato de zona modelo Tacto Cable Z6 Superficie Blanco "AIRZONE", comunicación por cable, con pantalla táctil LCD monocroma retroiluminada para control de la temperatura de zona mediante sonda NTC-48K, alimentación mediante bus de expansión del sistema, montaxe en superficie, cor branca, con las siguientes funcionalidades: ON/OFF de zona, establecimiento de temperatura de consigna en pasos de 0,5ºC/1ºF, establecimiento del modo (paro, ventilación, frío y calor), modo ECO-Sleep, programaciones horarias de las temperaturas de zona y de modo, acceso remoto a otras zonas del sistema e comunicación bidireccional entre los termostatos y la central del sistema. Ata accesorios de montaxe e elementos de fixación. Totalmente montado, conexionado e probado.
Inclúe: Colocación, fixación e conexionado.
Criterio de medición de proxecto: Número de unidades previstas, segundo documentación gráfica de Proxecto.
Criterio de medición de obra: Medirase o número de unidades realmente executadas segundo especificacións do Proxecto.

| Código | Ud | Descrición | Rendemento | Prezo | Importe |
|---|---|---|---|---|---|
| mt42air700a | Ude | Termostato de zona modelo Tacto Cable Z6 Superficie Blanco "AIRZONE", comunicación por cable, con pantalla táctil LCD monocroma retroiluminada para control de la temperatura de zona mediante sonda NTC-48K, alimentación mediante bus de expansión del sistema, montaxe en superficie, cor branca, con las siguientes funcionalidades: ON/OFF de zona, establecimiento de temperatura de consigna en pasos de 0,5ºC/1ºF, establecimiento del modo (paro, ventilación, frío y calor), modo ECO-Sleep, programaciones horarias de las temperaturas de zona y de modo, acceso remoto a otras zonas del sistema e comunicación bidireccional entre los termostatos y la central del sistema. (material) | 1.000 | 87.65 | 87.65 |
| mo003 | h | Oficial 1ª instalador de climatización. (man de obra) | 0.098 | 15.78 | 1.55 |
| mo095 | h | Axudante instalador de climatización. (man de obra) | 0.078 | 14.62 | 1.14 |
| % | % | Costes directos complementarios | 2 % | 90.34 | 1.81 |
|  |  | Custos directos |  |  | 92.15 |
