# Rexilla de impulsión de aluminio extruido

- Propiedade do arquivo: CYPE INGENIEROS, S.A.
- Formato: FIEBDC-3/2002
- Divisa: EUR
- Custos indirectos: 3.00 %
- Gastos xerais: 13.00 %
- Beneficio industrial: 6.00 %
- IVE: 16.00 %

## I Instalacións

### IC Calefacción, climatización y A.Q.S.

#### ICZ Sistema Airzone

**ICZ010** Ude Rexilla de impulsión de aluminio extruido, con lamas móviles curvas horizontais, con comporta motorizada para regulación de caudal ocupando a superficie total da grella, de 600x100 mm, modelo RLC1 "AIRZONE", montada en parede.
Subministración e montaxe de rexilla de impulsión de aluminio extruido, con lamas móviles curvas horizontais, con comporta motorizada para regulación de caudal ocupando a superficie total da grella, de 600x100 mm, modelo RLC1 "AIRZONE", anodizado cor prata, fixación con parafusos, motorización con alimentación a 12 Vcc por cabre, con deflector de aire para igualar a velocidade de impulsión no plano da grella, modelo DFRD, de chapa de aceiro galvanizado, de 150x100 mm, montada en parede. Ata accesorios de montaxe e elementos de fixación. Totalmente montada, conexionada e probada.
Inclúe: Colocación e fixación. Conexionado.
Criterio de medición de proxecto: Número de unidades previstas, segundo documentación gráfica de Proxecto.
Criterio de medición de obra: Medirase o número de unidades realmente executadas segundo especificacións do Proxecto.

| Código | Ud | Descrición | Rendemento | Prezo | Importe |
|---|---|---|---|---|---|
| mt42air046ah1b | Ude | Rexilla de impulsión de aluminio extruido, con lamas móviles curvas horizontais, con comporta motorizada para regulación de caudal ocupando a superficie total da grella, de 600x100 mm, modelo RLC1 "AIRZONE", anodizado cor prata, fixación con parafusos, motorización con alimentación a 12 Vcc por cabre, con deflector de aire para igualar a velocidade de impulsión no plano da grella, modelo DFRD, de chapa de aceiro galvanizado, de 150x100 mm. (material) | 1.000 | 147.98 | 147.98 |
| mo003 | h | Oficial 1ª instalador de climatización. (man de obra) | 0.234 | 15.78 | 3.69 |
| mo095 | h | Axudante instalador de climatización. (man de obra) | 0.187 | 14.62 | 2.73 |
| % | % | Costes directos complementarios | 2 % | 154.40 | 3.09 |
|  |  | Custos directos |  |  | 157.49 |
