# Difusor circular de aluminio extruido

- Propiedade do arquivo: CYPE INGENIEROS, S.A.
- Formato: FIEBDC-3/2002
- Divisa: EUR
- Custos indirectos: 3.00 %
- Gastos xerais: 13.00 %
- Beneficio industrial: 6.00 %
- IVE: 16.00 %

## I Instalacións

### IC Calefacción, climatización y A.Q.S.

#### ICZ Sistema Airzone

**ICZ015** Ude Difusor circular de aluminio extruido, integrado en placa cadrada de chapa de aceiro galvanizado para teito modular, con comporta motorizada para regulación de caudal, modelo DCPL 200 "AIRZONE", con plenum para difusor de teito con placa modular, de chapa galvanizada, conexión lateral a tubo flexible, de 595x595x278 mm, modelo PLEDROT.
Subministración e montaxe de difusor circular de aluminio extruido, integrado en placa cadrada de chapa de aceiro galvanizado para teito modular, con comporta motorizada para regulación de caudal, modelo DCPL 200 "AIRZONE", cor branca RAL 9010, motorización con alimentación a 12 Vcc por cabre, con plenum para difusor de teito con placa modular, de chapa galvanizada, conexión lateral a tubo flexible, de 595x595x278 mm, modelo PLEDROT. Ata accesorios de montaxe e elementos de fixación. Totalmente montado, conexionado e probado.
Inclúe: Colocación e fixación. Montaxe del plenum mediante soportes de suspensión. Conexionado.
Criterio de medición de proxecto: Número de unidades previstas, segundo documentación gráfica de Proxecto.
Criterio de medición de obra: Medirase o número de unidades realmente executadas segundo especificacións do Proxecto.

| Código | Ud | Descrición | Rendemento | Prezo | Importe |
|---|---|---|---|---|---|
| mt42air111a | Ude | Difusor circular de aluminio extruido, integrado en placa cadrada de chapa de aceiro galvanizado para teito modular, con comporta motorizada para regulación de caudal, modelo DCPL 200 "AIRZONE", cor branco RAL 9010, motorización con alimentación a 12 Vcc por cabre. (material) | 1.000 | 185.33 | 185.33 |
| mt42air515a | Ude | Plenum para difusor de teito con placa modular, de chapa galvanizada, conexión lateral a tubo flexible, de 595x595x278 mm, modelo PLEDROT "AIRZONE". (material) | 1.000 | 63.20 | 63.20 |
| mo003 | h | Oficial 1ª instalador de climatización. (man de obra) | 0.225 | 15.78 | 3.55 |
| mo095 | h | Axudante instalador de climatización. (man de obra) | 0.180 | 14.62 | 2.63 |
| % | % | Costes directos complementarios | 2 % | 254.71 | 5.09 |
|  |  | Custos directos |  |  | 259.80 |
