# Comporta rectangular de conduto, motorizada, para regulación de caudal, corpo de aluminio, de 200x100 mm, modelo CPRC "AIRZONE"

- Propiedade do arquivo: CYPE INGENIEROS, S.A.
- Formato: FIEBDC-3/2002
- Divisa: EUR
- Custos indirectos: 3.00 %
- Gastos xerais: 13.00 %
- Beneficio industrial: 6.00 %
- IVE: 16.00 %

## I Instalacións

### IC Calefacción, climatización y A.Q.S.

#### ICZ Sistema Airzone

**ICZ020** Ude Comporta rectangular de conduto, motorizada, para regulación de caudal, corpo de aluminio, de 200x100 mm, modelo CPRC "AIRZONE".
Subministración e montaxe de comporta rectangular de conduto, motorizada, para regulación de caudal, corpo de aluminio, de 200x100 mm, modelo CPRC "AIRZONE", con lamas e marco de reforzo de aluminio, goma de estanqueidade de PVC e xuntas do marco de reforzo e rodas dentadas de poliamida, motorización con alimentación a 12 Vcc por cabre. Ata accesorios de montaxe e elementos de fixación. Totalmente montada, conexionada e probada.
Inclúe: Colocación e fixación. Conexionado.
Criterio de medición de proxecto: Número de unidades previstas, segundo documentación gráfica de Proxecto.
Criterio de medición de obra: Medirase o número de unidades realmente executadas segundo especificacións do Proxecto.

| Código | Ud | Descrición | Rendemento | Prezo | Importe |
|---|---|---|---|---|---|
| mt42air800a1 | Ude | Comporta rectangular de conduto, motorizada, para regulación de caudal, corpo de aluminio, de 200x100 mm, modelo CPRC "AIRZONE", con lamas e marco de reforzo de aluminio, goma de estanqueidade de PVC e xuntas do marco de reforzo e rodas dentadas de poliamida, motorización con alimentación a 12 Vcc por cabre. (material) | 1.000 | 136.05 | 136.05 |
| mo003 | h | Oficial 1ª instalador de climatización. (man de obra) | 0.198 | 15.78 | 3.12 |
| mo095 | h | Axudante instalador de climatización. (man de obra) | 0.158 | 14.62 | 2.31 |
| % | % | Costes directos complementarios | 2 % | 141.48 | 2.83 |
|  |  | Custos directos |  |  | 144.31 |
