# Comporta rectangular de sobrepresión, con función bypass, para saída non conducida cara o retorno e un caudal de 1400 m³/h, corpo de aluminio, 400x200 mm, modelo BYRE "AIRZONE"

- Propiedade do arquivo: CYPE INGENIEROS, S.A.
- Formato: FIEBDC-3/2002
- Divisa: EUR
- Custos indirectos: 3.00 %
- Gastos xerais: 13.00 %
- Beneficio industrial: 6.00 %
- IVE: 16.00 %

## I Instalacións

### IC Calefacción, climatización y A.Q.S.

#### ICZ Sistema Airzone

**ICZ025** Ude Comporta rectangular de sobrepresión, con función bypass, para saída non conducida cara o retorno e un caudal de 1400 m³/h, corpo de aluminio, 400x200 mm, modelo BYRE "AIRZONE".
Subministración e montaxe de comporta rectangular de sobrepresión, con función bypass, para saída non conducida cara o retorno e un caudal de 1400 m³/h, corpo de aluminio, 400x200 mm, modelo BYRE "AIRZONE", con illamento térmico de escume de caucho, bolvoreta de aluminio e vareta e contrapeso de aceiro zincado. Ata accesorios de montaxe e elementos de fixación. Totalmente montada, conexionada e probada.
Inclúe: Colocación e fixación. Conexionado.
Criterio de medición de proxecto: Número de unidades previstas, segundo documentación gráfica de Proxecto.
Criterio de medición de obra: Medirase o número de unidades realmente executadas segundo especificacións do Proxecto.

| Código | Ud | Descrición | Rendemento | Prezo | Importe |
|---|---|---|---|---|---|
| mt42air810c | Ude | Comporta rectangular de sobrepresión, con función bypass, para saída non conducida cara o retorno e un caudal de 1400 m³/h, corpo de aluminio, 400x200 mm, modelo BYRE "AIRZONE", con illamento térmico de escume de caucho, bolvoreta de aluminio e vareta e contrapeso de aceiro zincado. (material) | 1.000 | 45.74 | 45.74 |
| mo003 | h | Oficial 1ª instalador de climatización. (man de obra) | 0.205 | 15.78 | 3.23 |
| mo095 | h | Axudante instalador de climatización. (man de obra) | 0.164 | 14.62 | 2.40 |
| % | % | Costes directos complementarios | 2 % | 51.37 | 1.03 |
|  |  | Custos directos |  |  | 52.40 |
