# Detector volumétrico infravermello pasivo, cobertura volumétrica de 12 m/90°, cobertura de cortina de 12 m/6°, cobertura de longo alcance de 20 m/6°

- Propiedade do arquivo: CYPE INGENIEROS, S.A.
- Formato: FIEBDC-3/2002
- Divisa: EUR
- Custos indirectos: 3.00 %
- Gastos xerais: 13.00 %
- Beneficio industrial: 6.00 %
- IVE: 16.00 %

## I Instalacións

### ID Seguridade

#### IDD Detectores volumétricos

**IDD010** Ude Detector volumétrico infravermello pasivo, cobertura volumétrica de 12 m/90°, cobertura de cortina de 12 m/6°, cobertura de longo alcance de 20 m/6°.
Subministración e instalación de detector volumétrico infravermello pasivo, cobertura volumétrica de 12 m/90°, cobertura de cortina de 12 m/6°, cobertura de longo alcance de 20 m/6°, con detección de ángulo cero, led de proba, memoria de alarma, contador de impulsos, filtro de luz branca e protección antiapertura. Totalmente montado, conexionado e probado.
Inclúe: Replanteo do emprazamento. Fixación. Conexionado coa rede eléctrica.
Criterio de medición de proxecto: Número de unidades previstas, segundo documentación gráfica de Proxecto.
Criterio de medición de obra: Medirase o número de unidades realmente executadas segundo especificacións do Proxecto.

| Código | Ud | Descrición | Rendemento | Prezo | Importe |
|---|---|---|---|---|---|
| mt41ing060aa | Ude | Detector volumétrico infravermello pasivo, cobertura volumétrica de 12 m/90°, cobertura de cortina de 12 m/6°, cobertura de longo alcance de 20 m/6°, con detección de ángulo cero, led de proba, memoria de alarma, contador de impulsos, filtro de luz branca e protección antiapertura. (material) | 1.000 | 17.40 | 17.40 |
| mt41www010 | Ude | Material auxiliar para instalacións de protección contra roubo. (material) | 1.000 | 1.65 | 1.65 |
| mo004 | h | Oficial 1ª instalador de redes y equipos de detección y seguridad. (man de obra) | 0.244 | 15.78 | 3.85 |
| mo096 | h | Axudante instalador de redes y equipos de detección y seguridad. (man de obra) | 0.244 | 14.62 | 3.57 |
| % | % | Costes directos complementarios | 2 % | 26.47 | 0.53 |
|  |  | Custos directos |  |  | 27.00 |
