# Comunicador telefónico GSM a central receptora de alarmas

- Propiedade do arquivo: CYPE INGENIEROS, S.A.
- Formato: FIEBDC-3/2002
- Divisa: EUR
- Custos indirectos: 3.00 %
- Gastos xerais: 13.00 %
- Beneficio industrial: 6.00 %
- IVE: 16.00 %

## I Instalacións

### ID Seguridade

#### IDM Transmisores e comunicadores de alarma

**IDM010** Ude Comunicador telefónico GSM a central receptora de alarmas, con simulador de liña telefónica fixa e envío de mensaxe de alarma por SMS, alimentación a 230 V, fonte de alimentación de 1 A e batería de 0,7 Ah.
Subministración e instalación de comunicador telefónico GSM a central receptora de alarmas, con simulador de liña telefónica fixa e envío de mensaxe de alarma por SMS, alimentación a 230 V, fonte de alimentación de 1 A e batería de 0,7 Ah, con xeración de mensaxes por fallo de liña fixa, de test telefónico GSM, de batería baixa e de alarma de entrada, liña de backup de saída, caixa metálica de 155x198x67 mm e programación a través de teléfono. Totalmente montado, conexionado e probado.
Inclúe: Replanteo do emprazamento. Fixación. Conexionado coa rede eléctrica.
Criterio de medición de proxecto: Número de unidades previstas, segundo documentación gráfica de Proxecto.
Criterio de medición de obra: Medirase o número de unidades realmente executadas segundo especificacións do Proxecto.

| Código | Ud | Descrición | Rendemento | Prezo | Importe |
|---|---|---|---|---|---|
| mt41ing170a | Ude | Comunicador telefónico GSM a central receptora de alarmas, con simulador de liña telefónica fixa e envío de mensaxe de alarma por SMS, alimentación a 230 V, fonte de alimentación de 1 A e batería de 0,7 Ah, con xeración de mensaxes por fallo de liña fixa, de test telefónico GSM, de batería baixa e de alarma de entrada, liña de backup de saída, caixa metálica de 155x198x67 mm e programación a través de teléfono. (material) | 1.000 | 451.62 | 451.62 |
| mt41www010 | Ude | Material auxiliar para instalacións de protección contra roubo. (material) | 1.000 | 1.65 | 1.65 |
| mo004 | h | Oficial 1ª instalador de redes y equipos de detección y seguridad. (man de obra) | 0.244 | 15.78 | 3.85 |
| mo096 | h | Axudante instalador de redes y equipos de detección y seguridad. (man de obra) | 0.244 | 14.62 | 3.57 |
| % | % | Costes directos complementarios | 2 % | 460.69 | 9.21 |
|  |  | Custos directos |  |  | 469.90 |
