# Comunicador telefónico por liña fixa a teléfono particular, con envío de mensaxe de alarma vocal

- Propiedade do arquivo: CYPE INGENIEROS, S.A.
- Formato: FIEBDC-3/2002
- Divisa: EUR
- Custos indirectos: 3.00 %
- Gastos xerais: 13.00 %
- Beneficio industrial: 6.00 %
- IVE: 16.00 %

## I Instalacións

### ID Seguridade

#### IDM Transmisores e comunicadores de alarma

**IDM040** Ude Comunicador telefónico por liña fixa a teléfono particular, con envío de mensaxe de alarma vocal.
Subministración e instalación de comunicador telefónico por liña fixa a teléfono particular, con envío de mensaxe de alarma vocal, de 249x185x68 mm, con teclado e pantalla LCD, dúas entradas de alarma e dúas saídas, micrófono e altafalante para grabación de mensaxe vocal, cinco led de visualización do estado do sistema, memoria non volátil en ausencia de alimentación, protección antiapertura e espazo para batería de 12 V e 2,2 Ah. Totalmente montado, conexionado e probado.
Inclúe: Replanteo do emprazamento. Fixación. Conexionado coa rede eléctrica.
Criterio de medición de proxecto: Número de unidades previstas, segundo documentación gráfica de Proxecto.
Criterio de medición de obra: Medirase o número de unidades realmente executadas segundo especificacións do Proxecto.

| Código | Ud | Descrición | Rendemento | Prezo | Importe |
|---|---|---|---|---|---|
| mt41ing190a | Ude | Comunicador telefónico por liña fixa a teléfono particular, con envío de mensaxe de alarma vocal, de 249x185x68 mm, con teclado e pantalla LCD, dúas entradas de alarma e dúas saídas, micrófono e altafalante para grabación de mensaxe vocal, cinco led de visualización do estado do sistema, memoria non volátil en ausencia de alimentación, protección antiapertura e espazo para batería de 12 V e 2,2 Ah. (material) | 1.000 | 140.89 | 140.89 |
| mt41www010 | Ude | Material auxiliar para instalacións de protección contra roubo. (material) | 1.000 | 1.65 | 1.65 |
| mo004 | h | Oficial 1ª instalador de redes y equipos de detección y seguridad. (man de obra) | 0.244 | 15.78 | 3.85 |
| mo096 | h | Axudante instalador de redes y equipos de detección y seguridad. (man de obra) | 0.244 | 14.62 | 3.57 |
| % | % | Costes directos complementarios | 2 % | 149.96 | 3.00 |
|  |  | Custos directos |  |  | 152.96 |
