# Mando a distancia con comunicación vía radio, inmunidade á interferencia por radiofrecuencia (RFI) de 40 V/m

- Propiedade do arquivo: CYPE INGENIEROS, S.A.
- Formato: FIEBDC-3/2002
- Divisa: EUR
- Custos indirectos: 3.00 %
- Gastos xerais: 13.00 %
- Beneficio industrial: 6.00 %
- IVE: 16.00 %

## I Instalacións

### ID Seguridade

#### IDR Centrais de intrusión vía radio

**IDR020** Ude Mando a distancia con comunicación vía radio, inmunidade á interferencia por radiofrecuencia (RFI) de 40 V/m.
Subministración de mando a distancia con comunicación vía radio, inmunidade á interferencia por radiofrecuencia (RFI) de 40 V/m, con catro botóns, led indicador de batería baixa e dúas baterías de litio de 3 V. Totalmente probado.
Criterio de medición de proxecto: Número de unidades previstas, segundo documentación gráfica de Proxecto.
Criterio de medición de obra: Medirase o número de unidades realmente executadas segundo especificacións do Proxecto.

| Código | Ud | Descrición | Rendemento | Prezo | Importe |
|---|---|---|---|---|---|
| mt41ing220a | Ude | Mando a distancia con comunicación vía radio, inmunidade á interferencia por radiofrecuencia (RFI) de 40 V/m, con catro botóns, led indicador de batería baixa e dúas baterías de litio de 3 V. (material) | 1.000 | 80.44 | 80.44 |
| mo004 | h | Oficial 1ª instalador de redes y equipos de detección y seguridad. (man de obra) | 0.049 | 15.78 | 0.77 |
| mo096 | h | Axudante instalador de redes y equipos de detección y seguridad. (man de obra) | 0.049 | 14.62 | 0.72 |
| % | % | Costes directos complementarios | 2 % | 81.93 | 1.64 |
|  |  | Custos directos |  |  | 83.57 |
