# Detector infravermello con comunicación vía radio, cobertura de 12x12 m, inmunidade á interferencia por radiofrecuencia (RFI) de 30 V/m

- Propiedade do arquivo: CYPE INGENIEROS, S.A.
- Formato: FIEBDC-3/2002
- Divisa: EUR
- Custos indirectos: 3.00 %
- Gastos xerais: 13.00 %
- Beneficio industrial: 6.00 %
- IVE: 16.00 %

## I Instalacións

### ID Seguridade

#### IDR Centrais de intrusión vía radio

**IDR040** Ude Detector infravermello con comunicación vía radio, cobertura de 12x12 m, inmunidade á interferencia por radiofrecuencia (RFI) de 30 V/m.
Subministración e instalación de detector infravermello con comunicación vía radio, cobertura de 12x12 m, inmunidade á interferencia por radiofrecuencia (RFI) de 30 V/m, de 110x60x45 mm, con sensor infravermello piroeléctrico, contador de pulsos, indicador led, antena interna de lazo, batería de litio de 3,6 V, protección antiapertura e cuberta de plástico ABS. Totalmente montado e probado.
Inclúe: Replanteo do emprazamento. Fixación. Conexionado coa rede eléctrica.
Criterio de medición de proxecto: Número de unidades previstas, segundo documentación gráfica de Proxecto.
Criterio de medición de obra: Medirase o número de unidades realmente executadas segundo especificacións do Proxecto.

| Código | Ud | Descrición | Rendemento | Prezo | Importe |
|---|---|---|---|---|---|
| mt41ing240a | Ude | Detector infravermello con comunicación vía radio, cobertura de 12x12 m, inmunidade á interferencia por radiofrecuencia (RFI) de 30 V/m, de 110x60x45 mm, con sensor infravermello piroeléctrico, contador de pulsos, indicador led, antena interna de lazo, batería de litio de 3,6 V, protección antiapertura e cuberta de plástico ABS. (material) | 1.000 | 97.21 | 97.21 |
| mt41www010 | Ude | Material auxiliar para instalacións de protección contra roubo. (material) | 1.000 | 1.65 | 1.65 |
| mo004 | h | Oficial 1ª instalador de redes y equipos de detección y seguridad. (man de obra) | 0.195 | 15.78 | 3.08 |
| mo096 | h | Axudante instalador de redes y equipos de detección y seguridad. (man de obra) | 0.195 | 14.62 | 2.85 |
| % | % | Costes directos complementarios | 2 % | 104.79 | 2.10 |
|  |  | Custos directos |  |  | 106.89 |
