# Central microprocesada bidireccional con transmisor telefónico integrado, para un máximo de 4 zonas, ampliable a 28 mediante módulo opcional, control de 1 zona as 24 horas, con teclado

- Propiedade do arquivo: CYPE INGENIEROS, S.A.
- Formato: FIEBDC-3/2002
- Divisa: EUR
- Custos indirectos: 3.00 %
- Gastos xerais: 13.00 %
- Beneficio industrial: 6.00 %
- IVE: 16.00 %

## I Instalacións

### ID Seguridade

#### IDT Centrais de intrusión cableadas

**IDT010** Ude Central microprocesada bidireccional con transmisor telefónico integrado, para un máximo de 4 zonas, ampliable a 28 mediante módulo opcional, control de 1 zona as 24 horas, con teclado.
Subministración e instalación de central microprocesada bidireccional con transmisor telefónico integrado, para un máximo de 4 zonas, ampliable a 28 mediante módulo opcional, control de 1 zona as 24 horas, de 249x185x68 mm mm, con chave mecánica para posta en marcha e desactivación e 2 relés de saída, admite ata 4 teclados e 4 lectores de chave con 2 zonas suplementarias de alarma en cada un deles, divisible en 3 particións, conversión a sistema híbrido supervisado (cableado/vía radio) mediante módulo opcional, memoria de ata 60 eventos, 8 formatos de transmisión, programable mediante teclado (non incluído neste prezo), con PC local mediante o protocolo RS232 ou ben vía módem a través da liña telefónica usando o software Fast Link, con teclado. Totalmente montada, conexionada e probada.
Inclúe: Replanteo do emprazamento. Fixación da central. Colocación e fixación do teclado. Conexionado coa rede eléctrica.
Criterio de medición de proxecto: Número de unidades previstas, segundo documentación gráfica de Proxecto.
Criterio de medición de obra: Medirase o número de unidades realmente executadas segundo especificacións do Proxecto.

| Código | Ud | Descrición | Rendemento | Prezo | Importe |
|---|---|---|---|---|---|
| mt41ing310a | Ude | Central microprocesada bidireccional con transmisor telefónico integrado, para un máximo de 4 zonas, ampliable a 28 mediante módulo opcional, control de 1 zona as 24 horas, de 249x185x68 mm mm, con chave mecánica para posta en marcha e desactivación e 2 relés de saída, admite ata 4 teclados e 4 lectores de chave con 2 zonas suplementarias de alarma en cada un deles, divisible en 3 particións, conversión a sistema híbrido supervisado (cableado/vía radio) mediante módulo opcional, memoria de ata 60 eventos, 8 formatos de transmisión, programable mediante teclado (non incluído neste prezo), con PC local mediante o protocolo RS232 ou ben vía módem a través da liña telefónica usando o software Fast Link. (material) | 1.000 | 97.01 | 97.01 |
| mt41ing320a | Ude | Teclado con pantalla LCD, de 141x109x34 mm, con sistema de teclas iluminadas e protección antiapertura. (material) | 1.000 | 50.46 | 50.46 |
| mt41www010 | Ude | Material auxiliar para instalacións de protección contra roubo. (material) | 1.000 | 1.65 | 1.65 |
| mo004 | h | Oficial 1ª instalador de redes y equipos de detección y seguridad. (man de obra) | 1.416 | 15.78 | 22.34 |
| mo096 | h | Axudante instalador de redes y equipos de detección y seguridad. (man de obra) | 1.416 | 14.62 | 20.70 |
| % | % | Costes directos complementarios | 2 % | 192.16 | 3.84 |
|  |  | Custos directos |  |  | 196.00 |
