# Grupo de presión doméstico

- Propiedade do arquivo: CYPE INGENIEROS, S.A.
- Formato: FIEBDC-3/2002
- Divisa: EUR
- Custos indirectos: 3.00 %
- Gastos xerais: 13.00 %
- Beneficio industrial: 6.00 %
- IVE: 16.00 %

## I Instalacións

### IF Fontanería

#### IFD Depósitos/grupos de presión

**IFD005** Ude Grupo de presión doméstico, para suministro de auga en aspiración con carga, formado por: electrobomba centrífuga monocelular horizontal construida en ferro fundido, cunha potencia de 0,37 kW, con depósito acumulador de aceiro inoxidable esférico de 24 litros con membrana recambiable, presostato, manómetro, racor de varias vías, cable eléctrico de conexión con enchufe tipo shuko.
Subministración e instalación de grupo de presión doméstico, para suministro de auga en aspiración con carga, formado por: electrobomba centrífuga monocelular horizontal construida en ferro fundido, cunha potencia de 0,37 kW, para unha presión máxima de traballo de 6 bar, temperatura máxima do líquido conducido 35°C segundo UNE-EN 60335-2-41, corpo de bomba de ferro fundido, eixo motor de AISI 416, impulsor de tecnopolímero, soporte de aluminio, peche mecánico de carbón/cerámica/NBR, motor asíncrono de 2 polos e ventilación forzada, illamento clase F, protección IP 44, para alimentación monofásica a 230 V e 50 Hz de frecuencia, condensador e protección termoamperimétrica de rearme automático incorporados, con depósito acumulador de aceiro inoxidable esférico de 24 litros con membrana recambiable, presostato, manómetro, racor de varias vías, cable eléctrico de conexión con enchufe tipo shuko. Ata p/p de tubos entre os distintos elementos e accesorios. Totalmente montado, conexionado e puesto en marcha pola empresa instaladora para a comprobación do seu correcto funcionamento. Sen incluír a instalación eléctrica.
Inclúe: Replanteo. Colocación e fixación do grupo de presión. Colocación e fixación de tuberías e accesorios. Conexionado. Posta en marcha.
Criterio de medición de proxecto: Número de unidades previstas, segundo documentación gráfica de Proxecto.
Criterio de medición de obra: Medirase o número de unidades realmente executadas segundo especificacións do Proxecto.

| Código | Ud | Descrición | Rendemento | Prezo | Importe |
|---|---|---|---|---|---|
| mt37bce180a | Ude | Grupo de presión doméstico, para suministro de auga en aspiración con carga, formado por: electrobomba centrífuga monocelular horizontal construida en ferro fundido, cunha potencia de 0,37 kW, para unha presión máxima de traballo de 6 bar, temperatura máxima do líquido conducido 35°C segundo UNE-EN 60335-2-41, corpo de bomba de ferro fundido, eixo motor de AISI 416, impulsor de tecnopolímero, soporte de aluminio, peche mecánico de carbón/cerámica/NBR, motor asíncrono de 2 polos e ventilación forzada, illamento clase F, protección IP 44, para alimentación monofásica a 230 V e 50 Hz de frecuencia, condensador e protección termoamperimétrica de rearme automático incorporados, con depósito acumulador de aceiro inoxidable esférico de 24 litros con membrana recambiable, presostato, manómetro, racor de varias vías, cable eléctrico de conexión con enchufe tipo shuko. (material) | 1.000 | 198.66 | 198.66 |
| mt37sve010d | Ude | Válvula de esfera de latón niquelado para roscar de 1". (material) | 2.000 | 9.81 | 19.62 |
| mt37svr010c | Ude | Válvula de retención de latón para roscar de 1". (material) | 1.000 | 5.18 | 5.18 |
| mt37www050c | Ude | Manguito antivibración, de goma, con rosca de 1", para unha presión máxima de traballo de 10 bar. (material) | 1.000 | 16.60 | 16.60 |
| mt37www010 | Ude | Material auxiliar para instalacións de fontanería. (material) | 1.000 | 1.40 | 1.40 |
| mo006 | h | Oficial 1ª fontaneiro. (man de obra) | 3.604 | 15.78 | 56.87 |
| mo098 | h | Axudante fontaneiro. (man de obra) | 1.802 | 14.62 | 26.35 |
| % | % | Costes directos complementarios | 4 % | 324.68 | 12.99 |
|  |  | Custos directos |  |  | 337.67 |
