# Grupo de presión, con 2 bombas centrífugas multietapas horizontais, con unidade de regulación electrónica potencia nominal total de 3 kW

- Propiedade do arquivo: CYPE INGENIEROS, S.A.
- Formato: FIEBDC-3/2002
- Divisa: EUR
- Custos indirectos: 3.00 %
- Gastos xerais: 13.00 %
- Beneficio industrial: 6.00 %
- IVE: 16.00 %

## I Instalacións

### IF Fontanería

#### IFD Depósitos/grupos de presión

**IFD010** Ude Grupo de presión, con 2 bombas centrífugas multietapas horizontais, con unidade de regulación electrónica potencia nominal total de 3 kW.
Subministración e instalación de grupo de presión, formado por 2 bombas centrífugas de 6 etapas, horizontais, execución monobloc, non autoaspirantes, con carcasa, rodetes, difusores e todas as piezas en contacto co medio de impulsión de aceiro inoxidable, peche mecánico independente do sentido de xiro, motores cunha potencia nominal total de 3 kW, 2850 r.p.m. nominais, alimentación trifásica 400V/50Hz, protección IP 54, illamento clase F, vaso de expansión de membrana de 8 l, válvulas de corte e antirretorno, presostato, manómetro, sensor de presión, colector de aspiración e colector de impulsión de aceiro inoxidable, bancada, amortecedores de vibracións, unidade de regulación electrónica con interruptor principal, interruptor de mando manual-0-automático por bomba, pilotos de indicación de falla de auga e funcionamento/avaría por bomba, contactos libres de tensión para a indicación xeral de funcionamento e de fallos, relés de disparo para gardamotor e protección contra funcionamento en seco. Ata p/p de tubos entre os distintos elementos e accesorios. Totalmente montado, conexionado e posto en marcha pola empresa instaladora para a comprobación do seu correcto funcionamento. Sen incluír a instalación eléctrica.
Inclúe: Replanteo. Fijación do depósito. Colocación e fixación do grupo de presión. Colocación e fixación de tuberías e accesorios. Conexións da bomba co depósito. Conexionado. Posta en marcha.
Criterio de medición de proxecto: Número de unidades previstas, segundo documentación gráfica de Proxecto.
Criterio de medición de obra: Medirase o número de unidades realmente executadas segundo especificacións do Proxecto.

| Código | Ud | Descrición | Rendemento | Prezo | Importe |
|---|---|---|---|---|---|
| mt37bcw190atea | Ude | Grupo de presión, formado por 2 bombas centrífugas de 6 etapas, horizontais, execución monobloc, non autoaspirantes, con carcasa, rodetes, difusores e todas as piezas en contacto co medio de impulsión de aceiro inoxidable, peche mecánico independente do sentido de xiro, motores cunha potencia nominal total de 3 kW, 2850 r.p.m. nominais, alimentación trifásica 400V/50Hz, protección IP 54, illamento clase F, vaso de expansión de membrana de 8 l, válvulas de corte e antirretorno, presostato, manómetro, sensor de presión, colector de aspiración e colector de impulsión de aceiro inoxidable, bancada, amortecedores de vibracións, unidade de regulación electrónica con interruptor principal, interruptor de mando manual-0-automático por bomba, pilotos de indicación de falla de auga e funcionamento/avaría por bomba, contactos libres de tensión para a indicación xeral de funcionamento e de fallos, relés de disparo para gardamotor e protección contra funcionamento en seco. (material) | 1.000 | 3880.00 | 3880.00 |
| mt37www050g | Ude | Manguito antivibración, de goma, con rosca de 2", para unha presión máxima de traballo de 10 bar. (material) | 1.000 | 28.40 | 28.40 |
| mt37www010 | Ude | Material auxiliar para instalacións de fontanería. (material) | 1.000 | 1.40 | 1.40 |
| mo006 | h | Oficial 1ª fontaneiro. (man de obra) | 4.821 | 15.78 | 76.08 |
| mo098 | h | Axudante fontaneiro. (man de obra) | 2.411 | 14.62 | 35.25 |
| % | % | Costes directos complementarios | 4 % | 4021.13 | 160.85 |
|  |  | Custos directos |  |  | 4181.98 |
