# Batería para 6 botellas (3 de servizo e 3 de reserva), modelo I-350 "REPSOL", de 35 kg de capacidade unitaria de gases licuados do petróleo (GLP)

- Propiedade do arquivo: CYPE INGENIEROS, S.A.
- Formato: FIEBDC-3/2002
- Divisa: EUR
- Custos indirectos: 3.00 %
- Gastos xerais: 13.00 %
- Beneficio industrial: 6.00 %
- IVE: 16.00 %

## I Instalacións

### IG Gas

#### IGD Depósitos

**IGD100** Ude Batería para 6 botellas (3 de servizo e 3 de reserva), modelo I-350 "REPSOL", de 35 kg de capacidade unitaria de gases licuados do petróleo (GLP).
Subministración e instalación de batería para 6 botellas (3 de servizo e 3 de reserva), modelo I-350 "REPSOL", de 35 kg de capacidade unitaria de gases licuados do petróleo (GLP), con liras, válvulas antirretorno, colector, inversor automático, limitador, válvula portamanómetro, accesorios de conexión e elementos de fixación. Totalmente montada, conexionada e probada. Sen incluír as botellas.
Inclúe: Replanteo. Colocación e fixación do soporte de batería. Colocación e fixación de accesorios e pezas especiais. Colocación da batería. Conexionado.
Criterio de medición de proxecto: Número de unidades previstas, segundo documentación gráfica de Proxecto.
Criterio de medición de obra: Medirase o número de unidades realmente executadas segundo especificacións do Proxecto.

| Código | Ud | Descrición | Rendemento | Prezo | Importe |
|---|---|---|---|---|---|
| mt43bbg030a | Ude | Lira de 420 mm de lonxitude, para gases licuados do petróleo (GLP), segundo UNE 60712-3. (material) | 6.000 | 6.27 | 37.62 |
| mt43bbg040 | Ude | Válvula antirretorno de rosca métrica femia-macho de 20 mm de diámetro e 150 mm de lonxitude, con xunta. (material) | 6.000 | 2.36 | 14.16 |
| mt43bbg010c | Ude | Colector metálico, para 6 botellas de gases licuados do petróleo (GLP) (3 de servizo e 3 de reserva), colocadas en liña. (material) | 1.000 | 73.85 | 73.85 |
| mt43bbg020 | Ude | Inversor automático, de 10 kg/h de caudal nominal, 1,5 bar de presión de saída en servizo e 0,8 bar de presión de saída en reserva, para cambio de botellas sen interrupción do servizo de gas, segundo UNE-EN 13786. (material) | 1.000 | 59.13 | 59.13 |
| mt43bbg050 | Ude | Limitador de presión, de 10 kg/h de caudal nominal e 1,75 bar de presión de saída. (material) | 1.000 | 25.59 | 25.59 |
| mt43bbg080 | Ude | Válvula portamanómetro de rosca cilíndrica GAS femia-macho de 1/4" de diámetro, PN=25 bar, con tapón. (material) | 1.000 | 17.73 | 17.73 |
| mt43www010 | Ude | Material auxiliar para instalacións de gas. (material) | 1.000 | 1.40 | 1.40 |
| mo008 | h | Oficial 1ª instalador de gas. (man de obra) | 2.922 | 15.78 | 46.11 |
| mo100 | h | Axudante instalador de gas. (man de obra) | 2.922 | 14.62 | 42.72 |
| % | % | Costes directos complementarios | 2 % | 318.31 | 6.37 |
|  |  | Custos directos |  |  | 324.68 |
