# Boca de carga desprazada de aceiro, de 1 1/2" (40 mm), aloxada en hornacina

- Propiedade do arquivo: CYPE INGENIEROS, S.A.
- Formato: FIEBDC-3/2002
- Divisa: EUR
- Custos indirectos: 3.00 %
- Gastos xerais: 13.00 %
- Beneficio industrial: 6.00 %
- IVE: 16.00 %

## I Instalacións

### IG Gas

#### IGD Depósitos

**IGD105** Ude Boca de carga desprazada de aceiro, de 1 1/2" (40 mm), aloxada en hornacina.
Subministración e instalación de boca de carga desprazada de aceiro, de 1 1/2" (40 mm) composta por valvulería, manómetro e accesorios de conexión, aloxada en hornacina. Ata p/p de material auxiliar para montaxe e suxeición á obra, accesorios e pezas especiais, marco e porta de poliéster, pechadura e recibido do marco en oco previamente preparado para o seu aloxamento. Totalmente montada, conectada e probada.
Inclúe: Replanteo. Formación da hornacina. Montaxe, colocación e fixación da boca de carga desplazada. Colocación do marco e a porta. Conexionado.
Criterio de medición de proxecto: Número de unidades previstas, segundo documentación gráfica de Proxecto.
Criterio de medición de obra: Medirase o número de unidades realmente executadas segundo especificacións do Proxecto.

| Código | Ud | Descrición | Rendemento | Prezo | Importe |
|---|---|---|---|---|---|
| mt43acv150 | Ude | Boca de carga de latón con clapeta, con rosca cónica NPT de 1 1/4" de diámetro. (material) | 1.000 | 27.15 | 27.15 |
| mt43acv100d | Ude | Chave de esfera de aceiro inoxidable con mando de panca, con rosca cilíndrica GAS femia-femia de 1 1/2" de diámetro, PN=56 bar. (material) | 2.000 | 172.93 | 345.86 |
| mt08tan330f | Ude | Material auxiliar para montaxe e suxección á obra de as tuberías de aceiro, de 1 1/2" DN 40 mm. (material) | 0.600 | 0.64 | 0.38 |
| mt08tan010fm | m | Tubo de aceiro negro, con soldadura lonxitudinal por resistencia eléctrica, de 1 1/2" DN 40 mm de diámetro, segundo UNE-EN 10255, co prezo incrementado o 60% en concepto de accesorios e pezas especiais. (material) | 0.600 | 14.66 | 8.80 |
| mt43acv090a | Ude | Chave de esfera de latón con mando de panca, con rosca cilíndrica GAS femia-femia de 1/4" de diámetro, PN=30 bar, acabado cromado. (material) | 1.000 | 7.14 | 7.14 |
| mt43www050 | Ude | Manómetro de aceiro inoxidable con baño de glicerina e diámetro de esfera de 60 mm, con toma vertical, para montaxe roscado de 1/4", escala de presión de 0 a 40 bar. (material) | 1.000 | 11.20 | 11.20 |
| mt43acv200 | Ude | Válvula de seguridade de latón, con rosca cónica NPT de 3/4" de diámetro. (material) | 1.000 | 33.28 | 33.28 |
| mt43acv250 | Ude | Acoplamento de latón femia-macho con rosca, para boca de carga, con rosca trapezoidal ACME de 1 3/4" de diámetro e rosca cónica NPT de 1" de diámetro. (material) | 1.000 | 20.92 | 20.92 |
| mt43www060 | Ude | Marco e porta de poliéster de 350x485 mm, con pechadura de triángulo e lingüetas para cadeado. (material) | 1.000 | 43.00 | 43.00 |
| mo018 | h | Oficial 1ª construcción. (man de obra) | 0.195 | 15.28 | 2.98 |
| mo104 | h | Peón ordinario construcción. (man de obra) | 0.195 | 13.97 | 2.72 |
| mo008 | h | Oficial 1ª instalador de gas. (man de obra) | 1.948 | 15.78 | 30.74 |
| mo100 | h | Axudante instalador de gas. (man de obra) | 1.948 | 14.62 | 28.48 |
| % | % | Costes directos complementarios | 2 % | 562.65 | 11.25 |
|  |  | Custos directos |  |  | 573.90 |
