# Tubo buzo de 2 m de lonxitude, de PVC, serie B, de 110 mm de diámetro, para detectar calquera acumulación de gas ou de auga no fondo do foxo

- Propiedade do arquivo: CYPE INGENIEROS, S.A.
- Formato: FIEBDC-3/2002
- Divisa: EUR
- Custos indirectos: 3.00 %
- Gastos xerais: 13.00 %
- Beneficio industrial: 6.00 %
- IVE: 16.00 %

## I Instalacións

### IG Gas

#### IGD Depósitos

**IGD114** Ude Tubo buzo de 2 m de lonxitude, de PVC, serie B, de 110 mm de diámetro, para detectar calquera acumulación de gas ou de auga no fondo do foxo.
Subministración e instalación de tubo mergullador de 2 m de lonxitude, formado por tubo de PVC, serie B, de 110 mm de diámetro e 3,2 mm de espesor, para detectar calquera acumulación de gas ou de auga no fondo do foxo. Ata p/p de material auxiliar para montaxe e suxeición á obra, accesorios e pezas especiais. Totalmente montado e probado.
Inclúe: Replanteo. Presentación en seco de tubo, accesorios e pezas especiais. Corte do extremo inferior do tubo. Colocación e fixación do tubo buzo.
Criterio de medición de proxecto: Número de unidades previstas, segundo documentación gráfica de Proxecto.
Criterio de medición de obra: Medirase o número de unidades realmente executadas segundo especificacións do Proxecto.

| Código | Ud | Descrición | Rendemento | Prezo | Importe |
|---|---|---|---|---|---|
| mt36tie400f | Ude | Material auxiliar para montaxe e suxección á obra de as tuberías de PVC, serie B, de 110 mm de diámetro. (material) | 2.000 | 0.80 | 1.60 |
| mt36tie010fc | m | Tubo de PVC, serie B, de 110 mm de diámetro e 3,2 mm de espesor, con extremo abocardado, segundo UNE-EN 1329-1, co prezo incrementado o 10% en concepto de accesorios e pezas especiais. (material) | 2.000 | 5.87 | 11.74 |
| mt11var009 | l | Líquido limpador para pegado mediante adhesivo de tubos e accesorios de PVC. (material) | 0.008 | 9.58 | 0.08 |
| mt11var010 | l | Adhesivo para tubos e accesorios de PVC. (material) | 0.004 | 20.24 | 0.08 |
| mo008 | h | Oficial 1ª instalador de gas. (man de obra) | 0.292 | 15.78 | 4.61 |
| mo100 | h | Axudante instalador de gas. (man de obra) | 0.292 | 14.62 | 4.27 |
| % | % | Costes directos complementarios | 2 % | 22.38 | 0.45 |
|  |  | Custos directos |  |  | 22.83 |
