# Depósito de gases licuados do petróleo (GLP), de superficie, de chapa de aceiro, "REPSOL", con unha capacidade de 1000 litros

- Propiedade do arquivo: CYPE INGENIEROS, S.A.
- Formato: FIEBDC-3/2002
- Divisa: EUR
- Custos indirectos: 3.00 %
- Gastos xerais: 13.00 %
- Beneficio industrial: 6.00 %
- IVE: 16.00 %

## I Instalacións

### IG Gas

#### IGD Depósitos

**IGD120** Ude Depósito de gases licuados do petróleo (GLP), de superficie, de chapa de aceiro, "REPSOL", con unha capacidade de 1000 litros.
Subministración e instalación de depósito homologado de gases licuados do petróleo (GLP), de superficie, de chapa de aceiro, "REPSOL", de 1000 mm de diámetro e 1470 mm de lonxitude, cunha capacidade de 1000 litros. Ata boca de carga, indicador de nivel, tubo mergullador para toma de gas en fase líquida, valvulería, manómetro, tapón de drenaxe, accesorios de conexión, borne de toma de terra e elementos de protección segundo normativa. Totalmente montado, conectado e probado pola empresa instaladora mediante as correspondentes probas de servizo (incluídas neste prezo). Sen incluír a obra civil, nin a toma de terra.
Inclúe: Colocación do depósito sobre os apoios. Suxección do depósito ós apoios. Colocación de válvulas, elementos necesarios e accesorios. Realización de probas de servizo.
Criterio de medición de proxecto: Número de unidades previstas, segundo documentación gráfica de Proxecto.
Criterio de medición de obra: Medirase o número de unidades realmente executadas segundo especificacións do Proxecto.

| Código | Ud | Descrición | Rendemento | Prezo | Importe |
|---|---|---|---|---|---|
| mt43dep020babb | Ude | Depósito homologado de gases licuados do petróleo (GLP), de superficie, de chapa de aceiro, "REPSOL", de 1000 mm de diámetro e 1470 mm de lonxitude, con unha capacidade de 1000 litros. Tratamiento exterior: granallado SA 2 1/2, imprimación antioxidante e acabado con esmalte de poliuretano cor branca. Ata capó abatible, boca de carga, indicador de nivel magnético, tubo mergullador para toma de gas en fase líquida, valvulería, manómetro, tapón de drenaxe, accesorios de conexión, borne de toma de terra e elementos de protección segundo normativa. (material) | 1.000 | 1853.00 | 1853.00 |
| mq04cag010a | h | Camión con guindastre de ata 6 t. (maquinaria) | 0.252 | 49.34 | 12.43 |
| mo008 | h | Oficial 1ª instalador de gas. (man de obra) | 9.740 | 15.78 | 153.70 |
| mo100 | h | Axudante instalador de gas. (man de obra) | 9.740 | 14.62 | 142.40 |
| % | % | Costes directos complementarios | 2 % | 2161.53 | 43.23 |
|  |  | Custos directos |  |  | 2204.76 |
