# Tubería para instalación común de gas, colocada superficialmente, formada por tubo de aceiro negro, con soldadura lonxitudinal por resistencia eléctrica, de 1/2" DN 15 mm de diámetro

- Propiedade do arquivo: CYPE INGENIEROS, S.A.
- Formato: FIEBDC-3/2002
- Divisa: EUR
- Custos indirectos: 3.00 %
- Gastos xerais: 13.00 %
- Beneficio industrial: 6.00 %
- IVE: 16.00 %

## I Instalacións

### IG Gas

#### IGM Conducións

**IGM005** m Tubería para instalación común de gas, colocada superficialmente, formada por tubo de aceiro negro, con soldadura lonxitudinal por resistencia eléctrica, de 1/2" DN 15 mm de diámetro.
Subministración e montaxe de tubaxe para instalación común de gas, colocada superficialmente e fixada ó paramento, formada por tubo de aceiro negro, con soldadura lonxitudinal por resistencia eléctrica, de 1/2" DN 15 mm de diámetro. Ata p/p de material auxiliar para montaxe e suxeción á obra, accesorios e pezas especiais colocados mediante soldaxe eléctrica, e raspado e limpeza de óxidos, man de imprimación antioxidante de ó menos 50 micras de espesor. Totalmente montada, conexionada e probada por la empresa instaladora mediante as correspondentes probas de servizo (incluídas neste prezo).
Inclúe: Replanteo e trazado. Raspado e limpeza de óxidos. Aplicación de imprimación antioxidante. Colocación e fixación de tubos, accesorios e pezas especiais. Realización de probas de servizo.
Criterio de medición de proxecto: Lonxitude medida segundo documentación gráfica de Proxecto.
Criterio de medición de obra: Medirase a lonxitude realmente executada segundo especificacións do Proxecto.

| Código | Ud | Descrición | Rendemento | Prezo | Importe |
|---|---|---|---|---|---|
| mt08tan330b | Ude | Material auxiliar para montaxe e suxección á obra de as tuberías de aceiro, de 1/2" DN 15 mm. (material) | 1.000 | 0.33 | 0.33 |
| mt08tan010be | m | Tubo de aceiro negro, con soldadura lonxitudinal por resistencia eléctrica, de 1/2" DN 15 mm de diámetro, segundo UNE-EN 10255, co prezo incrementado o 20% en concepto de accesorios e pezas especiais. (material) | 1.000 | 4.73 | 4.73 |
| mt27pfi030 | kg | Imprimación antioxidante con poliuretano. (material) | 0.008 | 9.35 | 0.07 |
| op00ato010 |  | Atornillador. | 1.000 | 0.00 | 0.00 |
| op00mar010 |  | Martillo. | 1.000 | 0.00 | 0.00 |
| op00tal010 |  | Taladro. | 1.000 | 0.00 | 0.00 |
| mo008 | h | Oficial 1ª instalador de gas. (man de obra) | 0.352 | 15.78 | 5.55 |
| mo100 | h | Axudante instalador de gas. (man de obra) | 0.352 | 14.62 | 5.15 |
| % | % | Costes directos complementarios | 2 % | 15.83 | 0.32 |
|  |  | Custos directos |  |  | 16.15 |
