# Luminaria lineal, de 1486x85x85 mm, para 1 lámpada fluorescente T5 de 49 W

- Propiedade do arquivo: CYPE INGENIEROS, S.A.
- Formato: FIEBDC-3/2002
- Divisa: EUR
- Custos indirectos: 3.00 %
- Gastos xerais: 13.00 %
- Beneficio industrial: 6.00 %
- IVE: 16.00 %

## I Instalacións

### II Iluminación

#### III Interior

**III150** Ude Luminaria lineal, de 1486x85x85 mm, para 1 lámpada fluorescente T5 de 49 W.
Suministro e instalación de luminaria lineal, de 1486x85x85 mm, para 1 lámpada fluorescente T5 de 49 W, con corpo de luminaria formado por perfís de aluminio extruido, termoesmaltado gris RAL 9006; tapas finais; difusor opal de alta transmitancia; reflector interior termoesmaltado, branca; protección IP 20. Ata lámparas, accesorios, suxeccións e material auxiliar. Totalmente montada, conexionada e comprobada.
Inclúe: Replanteo. Montaxe, fixación e nivelación. Conexionado. Colocación de lámpadas e accesorios.
Criterio de medición de proxecto: Número de unidades previstas, segundo documentación gráfica de Proxecto.
Criterio de medición de obra: Medirase o número de unidades realmente executadas segundo especificacións do Proxecto.

| Código | Ud | Descrición | Rendemento | Prezo | Importe |
|---|---|---|---|---|---|
| mt34ode470ba | Ude | Luminaria lineal, de 1486x85x85 mm, para 1 lámpada fluorescente T5 de 49 W, con corpo de luminaria formado por perfís de aluminio extruido, termoesmaltado gris RAL 9006; tapas finais; difusor opal de alta transmitancia; reflector interior termoesmaltado, branca; protección IP 20. (material) | 1.000 | 145.69 | 145.69 |
| mt34tuf010f | Ude | Tubo fluorescente T5 de 49 W. (material) | 1.000 | 6.21 | 6.21 |
| mt34www011 | Ude | Material auxiliar para instalación de aparatos de iluminación. (material) | 1.000 | 0.90 | 0.90 |
| mo001 | h | Oficial 1ª electricista. (man de obra) | 0.195 | 15.78 | 3.08 |
| mo093 | h | Axudante electricista. (man de obra) | 0.195 | 14.62 | 2.85 |
| % | % | Costes directos complementarios | 2 % | 158.73 | 3.17 |
|  |  | Custos directos |  |  | 161.90 |
