# Aplique de parede, de 402x130x400 mm, para 1 lámpada fluorescente TC-L de 24 W

- Propiedade do arquivo: CYPE INGENIEROS, S.A.
- Formato: FIEBDC-3/2002
- Divisa: EUR
- Custos indirectos: 3.00 %
- Gastos xerais: 13.00 %
- Beneficio industrial: 6.00 %
- IVE: 16.00 %

## I Instalacións

### II Iluminación

#### III Interior

**III160** Ude Aplique de parede, de 402x130x400 mm, para 1 lámpada fluorescente TC-L de 24 W.
Suministro e instalación de aplique de parede, de 402x130x400 mm, para 1 lámpada fluorescente TC-L de 24 W, con corpo de luminaria formado por perfís de aluminio extruido, termoesmaltado, branca; reflector termoesmaltado branca; difusor de policarbonato con chapa microperforada; protección IP 20, illamento clase F e rendimento maior do 65%. Ata lámparas, accesorios, suxeccións e material auxiliar. Totalmente montado, conexionado e comprobado.
Inclúe: Replanteo. Montaxe, fixación e nivelación. Conexionado. Colocación de lámpadas e accesorios.
Criterio de medición de proxecto: Número de unidades previstas, segundo documentación gráfica de Proxecto.
Criterio de medición de obra: Medirase o número de unidades realmente executadas segundo especificacións do Proxecto.

| Código | Ud | Descrición | Rendemento | Prezo | Importe |
|---|---|---|---|---|---|
| mt34ode030a | Ude | Aplique de parede, de 402x130x400 mm, para 1 lámpada fluorescente TC-L de 24 W, con corpo de luminaria formado por perfís de aluminio extruido, termoesmaltado, branca; reflector termoesmaltado branca; difusor de policarbonato con chapa microperforada; protección IP 20, illamento clase F e rendimento maior do 65%. (material) | 1.000 | 120.08 | 120.08 |
| mt34tuf020e | Ude | Lámpada fluorescente compacta TC-L de 24 W. (material) | 1.000 | 4.83 | 4.83 |
| mt34www011 | Ude | Material auxiliar para instalación de aparatos de iluminación. (material) | 1.000 | 0.90 | 0.90 |
| mo001 | h | Oficial 1ª electricista. (man de obra) | 0.146 | 15.78 | 2.30 |
| mo093 | h | Axudante electricista. (man de obra) | 0.146 | 14.62 | 2.13 |
| % | % | Costes directos complementarios | 2 % | 130.24 | 2.60 |
|  |  | Custos directos |  |  | 132.84 |
