# Rexistro de enlace inferior formado por armario de 450x450x120 mm, con corpo e porta de poliéster reforzado con fibra de vidro

- Propiedade do arquivo: CYPE INGENIEROS, S.A.
- Formato: FIEBDC-3/2002
- Divisa: EUR
- Custos indirectos: 3.00 %
- Gastos xerais: 13.00 %
- Beneficio industrial: 6.00 %
- IVE: 16.00 %

## I Instalacións

### IL Infraestructura de telecomunicacións

#### ILE Canalizacións de enlace

**ILE021** Ude Rexistro de enlace inferior formado por armario de 450x450x120 mm, con corpo e porta de poliéster reforzado con fibra de vidro.
Suministro e instalación de rexistro de enlace inferior formado por armario de 450x450x120 mm, para paso e distribución de instalaciones de ICT, con corpo e porta de poliéster reforzado con fibra de vidro, para montar superficialmente. Ata peche con chave, accesorios, pezas especiais e fixacións. Totalmente montado.
Inclúe: Replanteo. Colocación e fixación do armario.
Criterio de medición de proxecto: Número de unidades previstas, segundo documentación gráfica de Proxecto.
Criterio de medición de obra: Medirase o número de unidades realmente executadas segundo especificacións do Proxecto.

| Código | Ud | Descrición | Rendemento | Prezo | Importe |
|---|---|---|---|---|---|
| mt40ire010a | Ude | Caixa de rexistro de enlace inferior para instalacións de ICT, con corpo e porta de poliéster reforzado con fibra de vidro de 450x450x120 mm, para montar superficialmente. Ata peche con chave, accesorios e fixacións. (material) | 1.000 | 71.56 | 71.56 |
| mt40www050 | Ude | Material auxiliar para infraestructura de telecomunicacións. (material) | 0.250 | 1.43 | 0.36 |
| op00ato010 |  | Atornillador. | 1.000 | 0.00 | 0.00 |
| op00mar010 |  | Martillo. | 1.000 | 0.00 | 0.00 |
| op00tal010 |  | Taladro. | 1.000 | 0.00 | 0.00 |
| mo052 | h | Axudante instalador de telecomunicacións. (man de obra) | 0.419 | 14.62 | 6.13 |
| % | % | Costes directos complementarios | 2 % | 78.05 | 1.56 |
|  |  | Custos directos |  |  | 79.61 |
