# Canalización de enlace superior fixa en superficie formada por 2 tubos de PVC ríxido de 40 mm de diámetro, para edificio plurifamiliar

- Propiedade do arquivo: CYPE INGENIEROS, S.A.
- Formato: FIEBDC-3/2002
- Divisa: EUR
- Custos indirectos: 3.00 %
- Gastos xerais: 13.00 %
- Beneficio industrial: 6.00 %
- IVE: 16.00 %

## I Instalacións

### IL Infraestructura de telecomunicacións

#### ILE Canalizacións de enlace

**ILE030** m Canalización de enlace superior fixa en superficie formada por 2 tubos de PVC ríxido de 40 mm de diámetro, para edificio plurifamiliar.
Suministro e instalación de canalización de enlace superior fixa en superficie entre o punto de entrada xeral superior do edificio e o RITS, RITU ou RITM, para edificio plurifamiliar, formada por 2 tubos de PVC ríxido de 40 mm de diámetro, resistencia a compresión maior de 1250 N, resistencia ó impacto 2 julios, con IP547. Ata p/p de accesorios, elementos de suxección e fío guía. Totalmente montada.
Inclúe: Replanteo e trazado da liña. Colocación e fixación dos tubos. Colocación do fío guía.
Criterio de medición de proxecto: Lonxitude medida segundo documentación gráfica de Proxecto.
Criterio de medición de obra: Medirase a lonxitude realmente executada segundo especificacións do Proxecto.

| Código | Ud | Descrición | Rendemento | Prezo | Importe |
|---|---|---|---|---|---|
| mt35aia090ae | m | Tubo ríxido de PVC, roscable, curvable en quente, de cor negra, de 40 mm de diámetro nominal, para canalización fixa en superficie. Resistencia á compresión 1250 N, resistencia ó impacto 2 xulios, temperatura de traballo -5°C ata 60°C, con grao de protección IP 547 segundo UNE 20324, propiedades eléctricas: illante, non propagador da chama. Segundo UNE-EN 61386-1, UNE-EN 61386-22 e UNE-EN 60423. Incluso p/p de abrazadeiras, elementos de suxección e accesorios (curvas, manguitos, tes, codos e curvas flexibles). (material) | 2.000 | 3.20 | 6.40 |
| mt40iva030 | m | Fío guía de polipropileno de 3 mm de diámetro. (material) | 2.400 | 0.17 | 0.41 |
| mt40www050 | Ude | Material auxiliar para infraestructura de telecomunicacións. (material) | 0.200 | 1.43 | 0.29 |
| op00ato010 |  | Atornillador. | 1.000 | 0.00 | 0.00 |
| op00mar010 |  | Martillo. | 1.000 | 0.00 | 0.00 |
| op00tal010 |  | Taladro. | 1.000 | 0.00 | 0.00 |
| mo000 | h | Oficial 1ª instalador de telecomunicacións. (man de obra) | 0.102 | 15.78 | 1.61 |
| mo052 | h | Axudante instalador de telecomunicacións. (man de obra) | 0.098 | 14.62 | 1.43 |
| % | % | Costes directos complementarios | 2 % | 10.14 | 0.20 |
|  |  | Custos directos |  |  | 10.34 |
