# Rexistro de toma para BAT ou toma de usuario

- Propiedade do arquivo: CYPE INGENIEROS, S.A.
- Formato: FIEBDC-3/2002
- Divisa: EUR
- Custos indirectos: 3.00 %
- Gastos xerais: 13.00 %
- Beneficio industrial: 6.00 %
- IVE: 16.00 %

## I Instalacións

### IL Infraestructura de telecomunicacións

#### ILI Canalizacións interiores

**ILI020** Ude Rexistro de toma para BAT ou toma de usuario.
Subministración e instalación de rexistro de toma, realizado mediante caixa universal encaixada provista de tapa cega en previsión de novos servizos, para BAT ou toma de usuario. Ata accesorios, pezas especiais e fixacións. Totalmente montada.
Inclúe: Replanteo. Colocación e fixación da caixa.
Criterio de medición de proxecto: Número de unidades previstas, segundo documentación gráfica de Proxecto.
Criterio de medición de obra: Medirase o número de unidades realmente executadas segundo especificacións do Proxecto.

| Código | Ud | Descrición | Rendemento | Prezo | Importe |
|---|---|---|---|---|---|
| mt35caj010a | Ude | Caixa de encaixar universal, enlace polos 2 lados. (material) | 1.000 | 0.25 | 0.25 |
| mt33seg215a | Ude | Toma cega para rexistro de BAT ou toma de usuario, gama media. Tapa cega: cor branca, bastidor con garras. (material) | 1.000 | 3.79 | 3.79 |
| mo052 | h | Axudante instalador de telecomunicacións. (man de obra) | 0.127 | 14.62 | 1.86 |
| % | % | Costes directos complementarios | 2 % | 5.90 | 0.12 |
|  |  | Custos directos |  |  | 6.02 |
