# Canalización secundaria empotrada en tramo comunitario, formada por 4 tubos de PVC flexible, corrugados, reforzados de 32 mm de diámetro, en edificación de ata 3 PAU

- Propiedade do arquivo: CYPE INGENIEROS, S.A.
- Formato: FIEBDC-3/2002
- Divisa: EUR
- Custos indirectos: 3.00 %
- Gastos xerais: 13.00 %
- Beneficio industrial: 6.00 %
- IVE: 16.00 %

## I Instalacións

### IL Infraestructura de telecomunicacións

#### ILS Canalizacións secundarias

**ILS010** m Canalización secundaria empotrada en tramo comunitario, formada por 4 tubos de PVC flexible, corrugados, reforzados de 32 mm de diámetro, en edificación de ata 3 PAU.
Suministro e instalación de canalización secundaria empotrada en tramo comunitario, entre o rexistro secundario e o rexistro de terminación de rede no interior da vivenda, en edificación de ata 3 PAU, formada por 4 tubos (1 RTV, 1 cable de pares ou cable de pares trenzados, 1 cabre coaxial, 1 cable de fibra óptica) de PVC flexible, corrugados, reforzados de 32 mm de diámetro, resistencia á compresión 320 N, resistencia ó impacto 2 xulios. Ata p/p de accesorios, elementos de suxección e fío guía. Totalmente montada.
Inclúe: Replanteo e trazado da liña. Colocación e fixación dos tubos. Colocación do fío guía.
Criterio de medición de proxecto: Lonxitude medida segundo documentación gráfica de Proxecto.
Criterio de medición de obra: Medirase a lonxitude realmente executada segundo especificacións do Proxecto.

| Código | Ud | Descrición | Rendemento | Prezo | Importe |
|---|---|---|---|---|---|
| mt35aia020d | m | Tubo curvable de PVC, transversalmente elástico, corrugado, forrado, de cor negra, de 32 mm de diámetro nominal, para canalización empotrada en obra de fábrica (paredes e teitos). Resistencia á compresión 320 N, resistencia ó impacto 2 xulios, temperatura de traballo -5°C ata 60°C, con grao de protección IP 547 segundo UNE 20324, propiedades eléctricas: illante, non propagador da chama. Segundo UNE-EN 61386-1 e UNE-EN 61386-22. (material) | 4.000 | 0.95 | 3.80 |
| mt40iva030 | m | Fío guía de polipropileno de 3 mm de diámetro. (material) | 4.800 | 0.17 | 0.82 |
| mt40www050 | Ude | Material auxiliar para infraestructura de telecomunicacións. (material) | 0.400 | 1.43 | 0.57 |
| mo000 | h | Oficial 1ª instalador de telecomunicacións. (man de obra) | 0.063 | 15.78 | 0.99 |
| mo052 | h | Axudante instalador de telecomunicacións. (man de obra) | 0.078 | 14.62 | 1.14 |
| % | % | Costes directos complementarios | 2 % | 7.32 | 0.15 |
|  |  | Custos directos |  |  | 7.47 |
