# Filtro retedor de residuos, unión con bridas, de 2" de diámetro

- Propiedade do arquivo: CYPE INGENIEROS, S.A.
- Formato: FIEBDC-3/2002
- Divisa: EUR
- Custos indirectos: 3.00 %
- Gastos xerais: 13.00 %
- Beneficio industrial: 6.00 %
- IVE: 16.00 %

## I Instalacións

### IO Contra incendios

#### IOB Sistemas de abastecemento de auga

**IOB026** Ude Filtro retedor de residuos, unión con bridas, de 2" de diámetro.
Subministración e instalación de filtro retedor de residuos de fundición dúctil, con tamiz de aceiro inoxidable, unión con bridas, de 2" de diámetro, PN=16 bar. Ata elementos de montaxe e deais accesorios necesarios para o seu correcto funcionamiento. Totalmente montado, conexionado e probado.
Inclúe: Replanteo da situación do filtro. Colocación do filtro. Conexión á rede de distribución de auga.
Criterio de medición de proxecto: Número de unidades previstas, segundo documentación gráfica de Proxecto.
Criterio de medición de obra: Medirase o número de unidades realmente executadas segundo especificacións do Proxecto.

| Código | Ud | Descrición | Rendemento | Prezo | Importe |
|---|---|---|---|---|---|
| mt41svc100a | Ude | Filtro retedor de residuos de fundición dúctil, con tamiz de aceiro inoxidable, unión con bridas, de 2" de diámetro, PN=16 bar. (material) | 1.000 | 79.52 | 79.52 |
| mt41www030 | Ude | Material auxiliar para instalacións contra incendios. (material) | 1.000 | 1.40 | 1.40 |
| mo006 | h | Oficial 1ª fontaneiro. (man de obra) | 0.195 | 15.78 | 3.08 |
| mo098 | h | Axudante fontaneiro. (man de obra) | 0.195 | 14.62 | 2.85 |
| % | % | Costes directos complementarios | 2 % | 86.85 | 1.74 |
|  |  | Custos directos |  |  | 88.59 |
