# Central de detección automática de incendios, convencional, microprocesada, de 2 zonas de detección

- Propiedade do arquivo: CYPE INGENIEROS, S.A.
- Formato: FIEBDC-3/2002
- Divisa: EUR
- Custos indirectos: 3.00 %
- Gastos xerais: 13.00 %
- Beneficio industrial: 6.00 %
- IVE: 16.00 %

## I Instalacións

### IO Contra incendios

#### IOD Detección e alarma

**IOD001** Ude Central de detección automática de incendios, convencional, microprocesada, de 2 zonas de detección.
Subministración e instalación de central de detección automática de incendios, convencional, microprocesada, de 2 zonas de detección, con caixa metálica e tapa de ABS, con módulo de alimentación, rectificador de corrente e cargador de batería, panel de control con indicador de alarma e avaría e conmutador de corte de zonas. Ata baterías. Totalmente montada, conexionada e probada.
Inclúe: Replanteo. Fixación ó paramento. Conexión á rede eléctrica e ó circuíto de detección. Colocación e conexionado das baterías.
Criterio de medición de proxecto: Número de unidades previstas, segundo documentación gráfica de Proxecto.
Criterio de medición de obra: Medirase o número de unidades realmente executadas segundo especificacións do Proxecto.

| Código | Ud | Descrición | Rendemento | Prezo | Importe |
|---|---|---|---|---|---|
| mt41pig010a | Ude | Central de detección automática de incendios, convencional, microprocesada, de 2 zonas de detección, con caixa metálica e tapa de ABS, con módulo de alimentación, rectificador de corrente e cargador de batería, panel de control con indicador de alarma e avaría e conmutador de corte de zonas, segundo UNE 23007-2 e UNE 23007-4. (material) | 1.000 | 195.55 | 195.55 |
| mt41rte030c | Ude | Batería de 12 V e 7 Ah. (material) | 2.000 | 20.86 | 41.72 |
| mo004 | h | Oficial 1ª instalador de redes y equipos de detección y seguridad. (man de obra) | 0.488 | 15.78 | 7.70 |
| mo096 | h | Axudante instalador de redes y equipos de detección y seguridad. (man de obra) | 0.488 | 14.62 | 7.13 |
| % | % | Costes directos complementarios | 2 % | 252.10 | 5.04 |
|  |  | Custos directos |  |  | 257.14 |
