# Detector óptico de fumes convencional, de ABS cor branca, modelo DOH2 "GOLMAR"

- Propiedade do arquivo: CYPE INGENIEROS, S.A.
- Formato: FIEBDC-3/2002
- Divisa: EUR
- Custos indirectos: 3.00 %
- Gastos xerais: 13.00 %
- Beneficio industrial: 6.00 %
- IVE: 16.00 %

## I Instalacións

### IO Contra incendios

#### IOD Detección e alarma

**IOD002** Ude Detector óptico de fumes convencional, de ABS cor branca, modelo DOH2 "GOLMAR".
Subministración e instalación de detector óptico de fumes convencional, de ABS cor branca, modelo DOH2 "GOLMAR", formado por un elemento sensible a fumes claros, para alimentación de 12 a 30 Vcc, con dobre led de activación e indicador de alarma cor vermello, saída para piloto de sinalización remota e base universal. Totalmente montado, conexionado e probado.
Inclúe: Replanteo. Fixación da base. Montaxe do detector. Conexionado.
Criterio de medición de proxecto: Número de unidades previstas, segundo documentación gráfica de Proxecto.
Criterio de medición de obra: Medirase o número de unidades realmente executadas segundo especificacións do Proxecto.

| Código | Ud | Descrición | Rendemento | Prezo | Importe |
|---|---|---|---|---|---|
| mt41pig070b | Ude | Detector óptico de fumes convencional, de ABS cor branca, modelo DOH2 "GOLMAR", formado por un elemento sensible a fumes claros, para alimentación de 12 a 30 Vcc, con dobre led de activación e indicador de alarma cor vermello, saída para piloto de sinalización remota e base universal, segundo UNE-EN 54-7. (material) | 1.000 | 23.30 | 23.30 |
| mo004 | h | Oficial 1ª instalador de redes y equipos de detección y seguridad. (man de obra) | 0.488 | 15.78 | 7.70 |
| mo096 | h | Axudante instalador de redes y equipos de detección y seguridad. (man de obra) | 0.488 | 14.62 | 7.13 |
| % | % | Costes directos complementarios | 2 % | 38.13 | 0.76 |
|  |  | Custos directos |  |  | 38.89 |
