# Piloto de sinalización remota

- Propiedade do arquivo: CYPE INGENIEROS, S.A.
- Formato: FIEBDC-3/2002
- Divisa: EUR
- Custos indirectos: 3.00 %
- Gastos xerais: 13.00 %
- Beneficio industrial: 6.00 %
- IVE: 16.00 %

## I Instalacións

### IO Contra incendios

#### IOD Detección e alarma

**IOD003** Ude Piloto de sinalización remota.
Subministración e instalación de piloto de sinalización remota, de ABS cor branca, para alimentación de 12 a 24 Vcc, con dobre led cor vermello. Totalmente montado, conexionado e probado.
Inclúe: Replanteo. Fixación no paramento mediante elementos de ancoraxe. Montaxe e conexionado do piloto de sinalización remota.
Criterio de medición de proxecto: Número de unidades previstas, segundo documentación gráfica de Proxecto.
Criterio de medición de obra: Medirase o número de unidades realmente executadas segundo especificacións do Proxecto.

| Código | Ud | Descrición | Rendemento | Prezo | Importe |
|---|---|---|---|---|---|
| mt41pig090a | Ude | Piloto de sinalización remota, de ABS cor branca, para alimentación de 12 a 24 Vcc, con dobre led cor vermello. (material) | 1.000 | 8.00 | 8.00 |
| mo004 | h | Oficial 1ª instalador de redes y equipos de detección y seguridad. (man de obra) | 0.488 | 15.78 | 7.70 |
| mo096 | h | Axudante instalador de redes y equipos de detección y seguridad. (man de obra) | 0.488 | 14.62 | 7.13 |
| % | % | Costes directos complementarios | 2 % | 22.83 | 0.46 |
|  |  | Custos directos |  |  | 23.29 |
