# Electroimán para retención de porta cortalumes, de 24 Vcc e 590 N de forza máxima de retención

- Propiedade do arquivo: CYPE INGENIEROS, S.A.
- Formato: FIEBDC-3/2002
- Divisa: EUR
- Custos indirectos: 3.00 %
- Gastos xerais: 13.00 %
- Beneficio industrial: 6.00 %
- IVE: 16.00 %

## I Instalacións

### IO Contra incendios

#### IOD Detección e alarma

**IOD008** Ude Electroimán para retención de porta cortalumes, de 24 Vcc e 590 N de forza máxima de retención.
Subministración e instalación de electroimán para retención de porta cortalumes, de 24 Vcc e 590 N de forza máxima de retención, con caixa de bornas de ABS, pulsador de desbloqueo e placa de ancoraxe articulada. Totalmente montado, conexionado e probado.
Inclúe: Replanteo. Fixación en paramento e porta mediante elementos de ancoraxe. Montaxe e conexionado do electroimán.
Criterio de medición de proxecto: Número de unidades previstas, segundo documentación gráfica de Proxecto.
Criterio de medición de obra: Medirase o número de unidades realmente executadas segundo especificacións do Proxecto.

| Código | Ud | Descrición | Rendemento | Prezo | Importe |
|---|---|---|---|---|---|
| mt41pig250a | Ude | Electroimán para retención de porta cortalumes, de 24 Vcc e 590 N de forza máxima de retención, con caixa de bornas de ABS, pulsador de desbloqueo e placa de ancoraxe articulada, segundo UNE-EN 1155. (material) | 1.000 | 62.90 | 62.90 |
| mo004 | h | Oficial 1ª instalador de redes y equipos de detección y seguridad. (man de obra) | 0.195 | 15.78 | 3.08 |
| mo096 | h | Axudante instalador de redes y equipos de detección y seguridad. (man de obra) | 0.195 | 14.62 | 2.85 |
| % | % | Costes directos complementarios | 2 % | 68.83 | 1.38 |
|  |  | Custos directos |  |  | 70.21 |
