# Sistema de detección e alarma

- Propiedade do arquivo: CYPE INGENIEROS, S.A.
- Formato: FIEBDC-3/2002
- Divisa: EUR
- Custos indirectos: 3.00 %
- Gastos xerais: 13.00 %
- Beneficio industrial: 6.00 %
- IVE: 16.00 %

## I Instalacións

### IO Contra incendios

#### IOD Detección e alarma

**IOD010** Ude Sistema de detección e alarma, convencional, formado por central de detección automática de incendios de 2 zonas de detección, 4 detectores ópticos de fumes, 3 pulsadores de alarma, serea interior, serea exterior e canalización de protección fixa en superficie con tubo de PVC ríxido, blindado, roscable, de cor negra, con IP 547.
Subministración e instalación de sistema de detección e alarma de incendios, convencional, formado por central de detección automática de incendios cunha capacidade máxima de 2 zonas de detección, 4 detectores ópticos de fumes, 3 pulsadores de alarma con sinalización luminosa tipo rearmable e tapa de plástico basculante, serea interior con sinal acústica, serea exterior con sinal óptica e acústica e canalización de protección de cableado fixa en superficie formada por tubo de PVC ríxido, blindado, roscable, de cor negra, con IP 547. Ata cableado con cable unipolar non propagador da chama libre de halóxenos e cantos accesorios sexan necesarios para a súa correcta instalación. Totalmente montado, conectado e probado.
Inclúe: Replanteo da canalización eléctrica e elementos que compoñen a instalación. Tendido e fixación da canalización de protección do cableado. Colocación do fío guía na canalización de protección. Tendido de cables. Fixación, montaxe e conexionado de detectores e pulsadores.
Criterio de medición de proxecto: Número de unidades previstas, segundo documentación gráfica de Proxecto.
Criterio de medición de obra: Medirase o número de unidades realmente executadas segundo especificacións do Proxecto.

| Código | Ud | Descrición | Rendemento | Prezo | Importe |
|---|---|---|---|---|---|
| mt35aia090aa | m | Tubo ríxido de PVC, roscable, curvable en quente, de cor negra, de 16 mm de diámetro nominal, para canalización fixa en superficie. Resistencia á compresión 1250 N, resistencia ó impacto 2 xulios, temperatura de traballo -5°C ata 60°C, con grao de protección IP 547 segundo UNE 20324, propiedades eléctricas: illante, non propagador da chama. Segundo UNE-EN 61386-1, UNE-EN 61386-22 e UNE-EN 60423. Incluso p/p de abrazadeiras, elementos de suxección e accesorios (curvas, manguitos, tes, codos e curvas flexibles). (material) | 148.000 | 0.85 | 125.80 |
| mt35cun020a | m | Cable unipolar ES07Z1-K (AS), non propagador da chama, con conductor multifilar de cobre clase 5 (-K) de 1,5 mm² de sección, con illamento de composto termoplástico a base de poliolefina ceibe de halóxenos con baixa emisión de fumes e gases corrosivos (Z1), sendo a súa tensión asignada de 450/750 V. Segundo UNE 211025. (material) | 323.000 | 0.41 | 132.43 |
| mt41pig070a | Ude | Detector óptico de fumes convencional, de ABS cor branca, formado por un elemento sensible a fumes claros, para alimentación de 12 a 30 Vcc, con dobre led de activación e indicador de alarma cor vermello, saída para piloto de sinalización remota e base universal, segundo UNE-EN 54-7. (material) | 4.000 | 22.66 | 90.64 |
| mt41pig110a | Ude | Pulsador de alarma convencional de rearme manual, de ABS cor vermello, protección IP 41, con led indicador de alarma cor vermello e chave de rearme, segundo UNE-EN 54-11. (material) | 3.000 | 11.64 | 34.92 |
| mt41pig130a | Ude | Sirena electrónica, de cor vermello, para montaxe interior, con sinal acústica, alimentación a 24 Vcc, potencia sonora de 100 dB a 1 m e consumo de 14 mA, segundo UNE-EN 54-3. (material) | 1.000 | 35.79 | 35.79 |
| mt41pig160a | Ude | Sirena electrónica, de ABS cor vermello, para montaxe exterior, con sinal óptica e acústica e rótulo "LUME", alimentación a 24 Vcc, potencia sonora de 90 dB a 1 m e consumo de 230 mA. (material) | 1.000 | 60.67 | 60.67 |
| mt41pig012a | Ude | Módulo de supervisión de serea ou campá. (material) | 1.000 | 4.75 | 4.75 |
| mt41pig010a | Ude | Central de detección automática de incendios, convencional, microprocesada, de 2 zonas de detección, con caixa metálica e tapa de ABS, con módulo de alimentación, rectificador de corrente e cargador de batería, panel de control con indicador de alarma e avaría e conmutador de corte de zonas, segundo UNE 23007-2 e UNE 23007-4. (material) | 1.000 | 195.55 | 195.55 |
| mt41rte030c | Ude | Batería de 12 V e 7 Ah. (material) | 2.000 | 20.86 | 41.72 |
| mt41www020 | Ude | Material auxiliar para instalacións de detección e alarma. (material) | 1.000 | 1.58 | 1.58 |
| mo004 | h | Oficial 1ª instalador de redes y equipos de detección y seguridad. (man de obra) | 22.846 | 15.78 | 360.51 |
| mo096 | h | Axudante instalador de redes y equipos de detección y seguridad. (man de obra) | 22.846 | 14.62 | 334.01 |
| % | % | Costes directos complementarios | 2 % | 1418.37 | 28.37 |
|  |  | Custos directos |  |  | 1446.74 |
