# Canalización fixa en superficie, formada por tubo de PVC ríxido, blindado, enchufable, de cor negra, de 16 mm de diámetro nominal, con IP 547

- Propiedade do arquivo: CYPE INGENIEROS, S.A.
- Formato: FIEBDC-3/2002
- Divisa: EUR
- Custos indirectos: 3.00 %
- Gastos xerais: 13.00 %
- Beneficio industrial: 6.00 %
- IVE: 16.00 %

## I Instalacións

### IO Contra incendios

#### IOD Detección e alarma

**IOD020** m Canalización fixa en superficie, formada por tubo de PVC ríxido, blindado, enchufable, de cor negra, de 16 mm de diámetro nominal, con IP 547.
Subministración e instalación de canalización de protección de cableado, fixa en superficie, formada por tubo de PVC ríxido, blindado, enchufable, de cor negra, de 16 mm de diámetro nominal, con IP 547. Ata p/p de abrazadeiras, elementos de suxección e accesorios (curvas, manguitos, tes, cóbados e curvas flexibles). Totalmente montada, conexionada e probada.
Inclúe: Replanteo. Tendido e fixación da canalización de protección.
Criterio de medición de proxecto: Lonxitude medida segundo documentación gráfica de Proxecto.
Criterio de medición de obra: Medirase a lonxitude realmente executada segundo especificacións do Proxecto.

| Código | Ud | Descrición | Rendemento | Prezo | Importe |
|---|---|---|---|---|---|
| mt35aia090ma | m | Tubo ríxido de PVC, enchufable, curvable en quente, de cor negra, de 16 mm de diámetro nominal, para canalización fixa en superficie. Resistencia á compresión 1250 N, resistencia ó impacto 2 xulios, temperatura de traballo -5°C ata 60°C, con grao de protección IP 547 segundo UNE 20324, propiedades eléctricas: illante, non propagador da chama. Segundo UNE-EN 61386-1 e UNE-EN 61386-22. Incluso p/p de abrazadeiras, elementos de suxección e accesorios (curvas, manguitos, tes, codos e curvas flexibles). (material) | 1.000 | 0.85 | 0.85 |
| mo004 | h | Oficial 1ª instalador de redes y equipos de detección y seguridad. (man de obra) | 0.078 | 15.78 | 1.23 |
| mo096 | h | Axudante instalador de redes y equipos de detección y seguridad. (man de obra) | 0.078 | 14.62 | 1.14 |
| % | % | Costes directos complementarios | 2 % | 3.22 | 0.06 |
|  |  | Custos directos |  |  | 3.28 |
