# Sistema de selado de penetracións para protección pasiva contra incendios con manguito intumescente cortalume, colocado ó redor da tubaxe combustible de 125 mm de diámetro, en paso de forxado ou muro

- Propiedade do arquivo: CYPE INGENIEROS, S.A.
- Formato: FIEBDC-3/2002
- Divisa: EUR
- Custos indirectos: 3.00 %
- Gastos xerais: 13.00 %
- Beneficio industrial: 6.00 %
- IVE: 16.00 %

## I Instalacións

### IO Contra incendios

#### IOJ Protección pasiva contra incendios

**IOJ010** Ude Sistema de selado de penetracións para protección pasiva contra incendios con manguito intumescente cortalume, colocado ó redor da tubaxe combustible de 125 mm de diámetro, en paso de forxado ou muro.
Subministración e instalación de sistema de selado de penetracións para protección pasiva contra incendios formado por manguito intumescente cortalume con resistencia ó lume de 120 minutos, colocado ó redor da tubaxe combustible de 125 mm de diámetro, que forma parte do sistema de evacuación e saneamento, na zona de paso a través de forxado o muro. Ata parafusos de fixación do manguito ó paramento soporte. Totalmente montado.
Inclúe: Colocación do manguito arredor do tubo. Peche do manguito. Fixación do manguito ó paramento soporte.
Criterio de medición de proxecto: Número de unidades previstas, segundo documentación gráfica de Proxecto.
Criterio de medición de obra: Medirase o número de unidades realmente executadas segundo especificacións do Proxecto.

| Código | Ud | Descrición | Rendemento | Prezo | Importe |
|---|---|---|---|---|---|
| mt41mcf010m | Ude | Manguito intumescente cortalume con resistencia ó lume de 120 minutos, para tubaxe combustible de 125 mm de diámetro, incluso parafusos de fixación. (material) | 1.000 | 79.99 | 79.99 |
| mo006 | h | Oficial 1ª fontaneiro. (man de obra) | 0.244 | 15.78 | 3.85 |
| % | % | Costes directos complementarios | 2 % | 83.84 | 1.68 |
|  |  | Custos directos |  |  | 85.52 |
