# Selado de xunta de 10 mm de grosor con masilla intumescente acrílica de secado rápido, para protección pasiva contra incendios

- Propiedade do arquivo: CYPE INGENIEROS, S.A.
- Formato: FIEBDC-3/2002
- Divisa: EUR
- Custos indirectos: 3.00 %
- Gastos xerais: 13.00 %
- Beneficio industrial: 6.00 %
- IVE: 16.00 %

## I Instalacións

### IO Contra incendios

#### IOJ Protección pasiva contra incendios

**IOJ011** m Selado de xunta de 10 mm de grosor con masilla intumescente acrílica de secado rápido, para protección pasiva contra incendios.
Subministración e instalación de sistema de selado de penetracións con masilla intumescente acrílica de secado rápido, con propiedades ignífugas, aplicada con pistola, para selar xuntas de 10 mm de grosor en perforacións para instalacións en muros devasas, tabiques, marcos de portas resistentes ó lume e sistemas de acristalamento. Ata p/p de limpeza e preparación da xunta.
Inclúe: Limpeza e preparación da xunta. Aplicación da masilla.
Criterio de medición de proxecto: Lonxitude medida segundo documentación gráfica de Proxecto.
Criterio de medición de obra: Medirase a lonxitude realmente executada segundo especificacións do Proxecto.

| Código | Ud | Descrición | Rendemento | Prezo | Importe |
|---|---|---|---|---|---|
| mt16lrw100a | Ude | Cartucho de 310 ml de masilla intumescente acrílica de secado rápido, con propiedades ignífugas, para selado de xuntas. (material) | 0.323 | 4.42 | 1.43 |
| mo065 | h | Axudante aplicador de productos impermeabilizantes. (man de obra) | 0.029 | 14.65 | 0.42 |
| % | % | Costes directos complementarios | 2 % | 1.85 | 0.04 |
|  |  | Custos directos |  |  | 1.89 |
